# Neubau Stadtbibliothek Perleberg
Angebotsaufforderung (GAEB DA XML 3.1, DA83)
Projekt: 2007_PER
Währung: EUR
Vergabeart: Beschränkte Ausschreibung
Erstellt mit: GXML Toolbox V3.13 R20101116, ORCA AVA 2013 - Professional Edition 19.00.10, 01.07.2026

## ZTV 1 Allgemeine Baubeschreibung
Zusätzliche Technische Vertragsbedingungen
Allgemeine Baubeschreibung

Gegenstand der Baumaßnahme ist der Umbau des Gebäudes im Großen Markt 10 zur Stadtbibliothek und Stadtinformation in 19348 Perleberg.
Das geplante Bauvorhaben beinhaltet unter anderem folgende Baumaßnahmen:
- Umbau und Sanierung des denkmalgeschützten vollunterkellerten ehemaligen Wohn- und Geschäftshaus aus verputzen Mauerwerk mit Holzbalkendecken und Holzdachstuhl. inkl. Ausbau des Dachgeschosses (Vorderhaus Großer Markt 10)

- Umbau und Sanierung des denkmalgeschützten ehemaligen Speichergebäudes aus unverputzten Ziegelmauerwerk (Saalgebäude auf den hinteren Teil des Grundstücks zur Schuhstraße)

- Neubau des z.T zweigeschossigen, nicht unterkellerten Verbindungsbau aus Stahlbeton mit Klinkerfassade (Verbindungsbau zwischen Vorderhaus und dem Saalgebäude)

Das Gebäudeensemble wird zukünftig als Stadtbibliothek und Stadtinformation genutzt.

## ZTV 2 Angaben zur Baustelle
Zusätzliche Technische Vertragsbedingungen
Angaben zur Baustelle

1 Lage der Baustelle
Großer Markt 10, 19348 Perleberg

2 Baumaßnahme
Art der Baumaßnahme:Neubau/Umbau/Sanierung
Betriebszustand bei Arbeiten im Bestandsgebäude: zu entkernen

3 Anzahl und Höhe der Geschosse
-Bestandsgebäude Vorderhaus (VH):4 Geschosse (Kellergeschoss, Erdgeschoss und 2 Obergeschosse, Dachgeschoss).
OK EG+-0,00 =32,72üNN = ca. 9cm über Straßenniveau Großer Markt
OK DG ca.+10,95 FFB
OK First ca.+16,84
OK Traufe ca. +12,67
-Bestandsgebäude Saal (SG):2 Geschosse (Erdgeschoss und Dachgeschoss).
OK EG -1,40 FFB (neu)
OK DG ca. +5,58 FFB (neu), ca. +5,40 Bestand
OK First ca.+10,384
OK Traufe ca. +7,47

-Neubau Zwischengebäude (ZG) z.T. 2 Geschosse (Erdgeschoss und z.T. 1 Obergeschoss).
OK EG -1,40 FFB (Stahlbetondecken)
OK Dachbelag +4,53 - +4,55 (Gehwegplatten)
OK Attika +5,11

4 Verkehrsbeschränkungen, Zugang
Die Andienung der Baustelle ist nur über die Nachbarflurstücke 90 und 91 möglich (Großer Markt 11), Zufahrt von Schuhstraße (siehe Lageplan).

5 Transporteinrichtungen und Transportwege
Für den Transport der Baustoffe auf der Baustelle stehen bauseits keine Transportmittel zur Verfügung. Es ist Sache des Auftragnehmers geeignete Transporteinrichtungen und Transportwege zu schaffen.

6 Lagerflächen, Bewegungsflächen
Für die Lagerung von Material, Arbeitsgeräten und das Aufstellen von Containern stehen die Baustelleneinrichtungsflächen nur auf den Nachbarflurstücken 90 und 91 (Großer Markt 11, Zufahrt von Schuhstraße) zur Verfügung. Eigenmächtig, ohne Zustimmung des AG abgestellte Gegenstände werden auf Kosten des AN entfernt. Die Feuerwehrzufahrt ist hier immer frei zu halten.

7 Lastannahmen
Maximal zulässige Belastung der Decken durch lagernde Geräte und Baustoffe: 5 kN/m2 EG, 3kN/m2 DG
Maximal zulässige Belastung der Rüstung: maximale Last 2 kN/m2
Maximal zulässige Belastung der Baustellenzufahrt: maximale Last 7,5 kN/m2
8 Versorgungsanschlüsse
Während der Bauausführung stehen Ver- und Entsorgungseitungsanschlüsse folgender Art zur Verfügung:
Baustromverteiler 230 V im Hof Starkstrom 16A / 32 A

9 Aufenthaltsräume, Sanitäreinrichtungen
Folgende Einrichtung stehen den Gewerken bauseits zur Verfügung:
Besprechnungscontainer (Bestandteil der Ausschreibung Erw. Rohbau) Eingezäunte Gelände/ Baustelleneinrichtungsfläche (Bestandteil der Ausschreibung Erw. Rohbau)
Sanitäreinrichtungen: WC-Container für Damen/Herren (Bestandteil der Ausschreibung Erw. Rohbau)
Sozialflächen: keine
Aufenthaltsräume: keine

## ZTV 3 Allgemeine Zusätzliche Technische Vertragsbedingungen Allgemeine Baubeschreibung
Zusätzliche Technische Vertragsbedingungen
Allgemein

Nachfolgende ZTV Allgemein gelten für alle Gewerke, soweit diese in den jeweiligen Leistungsbereich eingreifen:

1 Allgemeine Hinweise
Für nachfolgend beschriebene Leistungen gelten die Verarbeitungsvorgaben und Einbauanweisungen der Hersteller für die eingesetzten Baustoffe, -elemente und -produkte, die Publikationen der im jeweiligen Fachbereich allgemein anerkannten Verbände und der sonstigen Herausgeber von Normen, Richtlinien, Merkblättern, Empfehlungen etc. in der zum Zeitpunkt der Ausführung gültigen Fassung als vereinbart.

Im Fall von Widersprüchen gilt die weiterreichende bzw. qualitativ höherwertige Anforderung als vereinbart.

Alle für ein Bauteil oder Bauelement erforderlichen Bestandteile sind aus dem System eines Materialherstellers zu beziehen und als durchgängige Produktlinien anzubieten.

Alle Bauteile ähnlicher Art und Lage müssen aufeinander abgestimmte Oberflächen, Farbtöne, Falzgeometrien, Kantenausbildungen, Beschläge etc. aufweisen, um eine gestalterische Durchgängigkeit zu gewährleisten.

2 Baustelleneinrichtung
2.1 Flächen der Baustelleneinrichtung
Abweichend zu VOB/B § 4 Absatz 4 stellt der AG dem AN nur soweit ausdrücklich benannt und zugesagt Baustelleneinrichtungsfläche zur Verfügung. Vorhandene und verbleibende Bauteile und Anlagen, wie etwa Nachbarbebauungen, sind betriebsfähig zu erhalten. Der AG behält sich vor, die Nutzungsgenehmigung für den AN für die zur Baustelleneinrichtung zur Verfügung gestellten Flächen zu widerrufen, wenn dies aus Gründen des Bauablaufs erforderlich wird.

2.2 Zusätzlicher Flächenbedarf für die Baustelleneinrichtung
Der AN überprüft vor Angebotsabgabe, ob er für die Durchführung der an ihn beauftragten Leistungen zusätzlich zu den vom AG etwaig zur Verfügung gestellten Flächen weitere Baustelleneinrichtungsflächen für Verkehr, Zuwegung, Logistik, Lagerung oder Personalunterkünfte benötigt. Werden private Flächen wie Nachbarland und/oder öffentliche Flächen wie Straßen und Wege zusätzlich als Einrichtungsfläche vom AN benötigt, so trägt der AN sämtliche erforderlichen Beantragungen, Abstimmungen, Gebühren und sonstigen Kosten sowie die anfallenden Nutzungsgebühren.

2.3 Wiederherstellung Baustelleneinrichtungsfläche
Der AN hat nach Beräumung die Baustelleneinrichtungsfläche wieder in den vorgefundenen Zustand zu versetzen, Leitungen und Fundamente des AN sind zu entfernen.

2.4 Anschlüsse für die Baustelleneinrichtung
Der AG stellt dem AN bereits am Baugrundstück vorhandene Anschlüsse zur Verfügung. Sind keine Anschlüsse vorhanden oder reichen deren Kapazitäten für den Baustellenbetrieb des AN nicht aus, so versorgt sich der AN im Rahmen seiner Leistungen eigenständig mit allen erforderlichen Medien, Anschlüssen und Verteilungen.

2.5 Erscheinungsbild
Der AG legt großen Wert auf ein sauberes und geordnetes Erscheinungsbild der Baustelle und der Baustelleneinrichtung. Alle großflächigen oder -formatigen Bestandteile der Baustelleneinrichtung des AN sind in sauberem, ordentlichem, neuwertigem Zustand an der Baustelle aufzubauen. Dies betrifft insbesondere Container, Gerüstplanen und Bauzäune. Auf Verlangen des AG hat der AN optisch minderwertige Bestandteile der Baustelleneinrichtung zu lackieren. Eventuell auftretende Graffitis sind bis zum Ende einer Arbeitswoche zu entfernen.

2.6 Feuerwehrzufahrten/Fluchtwege
Mit der Feuerwehr sind die Erfordernis und die Lage einer Feuerwehrzufahrts- und erforderlichenfalls Umfahrmöglichkeit für die gesamte Dauer der Bauzeit abzustimmen und vom AN in erforderlichem Umfang über die Dauer der Bauzeit zu gewährleisten. Ebenfalls freizuhalten sind alle Flucht-/Rettungswege.

2.7 Arbeitsgerüste
Arbeitsgerüste für Arbeiten mit einer Raumhöhe von über 3,50 m sind vom AN im Rahmen seiner Leistungen mit vorzusehen, soweit solche Arbeitshöhen aus den Ausschreibungsunterlagen erkennbar sind.

2.8 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.

2.9 Bauzwischen- und Montagezustände
Alle für den AN zum Angebotsabgabezeitpunkt erkennbaren Leistungen für Provisorien, Bauzwischenzustände und Montagezustände, die er zur Erbringung seiner Leistungen benötigt, sind Bestandteil der Leistungen des AN. Hierzu zählen neben Hilfsmitteln und -gerüsten auch Verstärkungen und Dimensionierungen von Bauteilen für Belastungen während des Transports oder der Montage.

3 Beweissicherungsverfahren
Der AG führt eine Beweissicherung der Baulichkeiten am Baufeld durch. Der Auftragnehmer ist dennoch zur Erfassung eventuell auftretender Schäden während der Bauausführung zur Beweissicherung nach § 3 Nr. 4 VOB/B verpflichtet (z.B. Gehwegüberfahrten, Gebäude, private Grünflächen, Verkehrswege, Einbauten etc.).

4 Projektkommunikation
Sofern der AG eine Internet- Projektplattform als Kommunikationsbasis fordert oder dieser zustimmt, ist diese vom AN für den Projektschriftverkehr und die Ablage von Plänen und Berechnungen sowie aller zur Dokumentation erforderlichen Unterlagen ausschließlich zu verwenden.

Nachrichten und Informationen, die über die Internetplattform versendet werden, gelten wechselseitig als mit Upload-Zeitpunkt zugestellt.

Dem AN obliegt in diesem Fall wie allen übrigen Projektbeteiligten eine Informationsholschuld durch arbeitstäglichen Aufruf der Inhalte des Internet-Projektraums.

Jeglicher projektrelevanter Schriftverkehr ist vom AN über den Internetprojektraum zu versenden und zu dokumentieren.

5 Prüfungen, Abnahmen, Gebühren
5.1 Prüfungen und Abnahmen
Der AN veranlasst und koordiniert sämtliche noch nicht erfolgten bzw. noch ausstehenden behördlich oder öffentlich-rechtlich geforderten Nachweise, Prüfungen und Abnahmen für die von ihm erbrachten Bauleistungen. Alle hierbei entstehenden Aufwendungen für Prüfgebühren, Prüfkörper, Laborversuche etc. sind vom AN zu tragen. Dies betrifft auch und insbesondere Prüfungen, die behördlicherseits zur Abnahme des Gebäudes gefordert werden. Der AN ist für die Rechtzeitigkeit der Veranlassung der Prüfungen verantwortlich.

5.2 Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

6 Muster, Probeflächen
Im Zuge der Werkstatt- und Montageplanung stimmt der AN eigenverantwortlich mit dem AG ab, ob und in welchem Umfang Musterbauteile herzustellen sind. Grundsätzlich gilt, dass das eingebaute Material dem freigegebenen Muster entsprechen muss.

Der AN stellt unter baustellengerechten Bedingungen Musterbauteile mit den geforderten Oberflächenqualitäten für alle sichtbar verbleibenden Bauteile, Verbindungen und Strukturen her. Hierzu zählen insbesondere Sichtbetonflächen, Farb- und Materialflächen, Metallbauverbindungen.

Für alle lack- oder pulverbeschichteten Oberflächen sind Musterflächen für alle RAL-Töne nach Wunsch des AG anzufertigen.

Alle Designoberflächen und Bodenbeläge sind aus dem Farbprogramm der Materialhersteller nach Wahl des AG als Musterflächen zu liefern. Dies gilt auch für Sockelleisten, Schweißschnur und dergleichen.

Vor der endgültigen Lieferung auf die Baustelle sind dem AG von allen sichtbaren Einbauteilen oder Materialien (z. B. Beschläge, Schalter, Schlösser, Dachziegel, Lüftungsgitter etc.) und sonstigen Objekten Muster zur Ansicht und Freigabe vorzulegen. Unterschiedliche Werkstoffe und Lieferformen (z. B. Profile, Bleche, Bänder, Schlösser) sind entsprechend den Anforderungen an das Erscheinungsbild aufeinander abzustimmen.

Der AN lässt sich Musterbauteile und Probeflächen vor der Ausführung vom AG zur Montage freigeben. Eigenmächtig vom AN angeordnete und nicht vom AG bestätigte Verlegemuster gelten als Mangel und sind auf Verlangen des AG zu entfernen.

7 Dokumentation
Der AN erstellt als Fortschreibung der Planung in Bezug auf alle vom AN tatsächlich ausgeführten Leistungen eine Dokumentation. Der AN übergibt unaufgefordert wöchentlich ab Montagebeginn Quellennachweise der eingebauten Produkte (Lieferscheine, Produktdatenblätter etc.) an den AG, gegliedert nach Verwendungszweck bzw. -ort, Fabrikat, Hersteller und Chargennummer wegen eventueller Nachbestellungen.

Die Herkunft (z. B. von Steinen, Ziegeln etc.) ist auf Verlangen nachzuweisen.

Der AN übergibt dem AG unaufgefordert vor Inbetriebnahme von Bodenbelägen (z. B. Natursteinbelägen) eine Reinigungsanweisung, aus der im Hinblick auf den Erhalt der Rutschhemmung zulässige Reinigungsarten und -mittel ersichtlich sind. Die Übergabe der Reinigungsanweisungen lässt sich der AN vom AG quittieren.

Der AN übergibt dem AG im Rahmen der Dokumentation alle erforderlichen Übereinstimmungsnachweise für Bauprodukte und Bauarten.

8 Reinigung
Der im gesamten Baustellenbereich anfallende Schutt und Abfall ist von jedem AN sortenrein zu sammeln und umgehend abzufahren. Alle durch den Baubetrieb verursachten Verschmutzungen im öffentlichen Bereich, auf den Nachbargrundstücken und auf dem Baugelände sind sofort zu beseitigen.

Der AN wird am Ende jeder Arbeitswoche seinen Arbeitsbereich in besenreinen Zustand versetzen. Kommt der AN seiner Verpflichtung nicht nach, ist der AG berechtigt, diese Leistung auf Kosten des AN zu veranlassen. Der AN ist verpflichtet, geeignete Maßnahmen zur Vermeidung von Verschmutzungen zu ergreifen.

9 Bauausführung/Leistungsumfang
9.1 Schnittstellen
Jegliche Bauleistungen, -stoffe und -elemente des AN, die als Vorleistung oder Einbausituation für Leistungen anderer (Nach-)Unternehmer dienen, sind rechtzeitig vor Ausführung in Bezug auf die Herstellung der zugelassenen Einbaubedingungen vom AN zu prüfen.

Insoweit fordert der AN unaufgefordert von den anderen Gewerken deren Zulassungen, Prüfzeugnisse und Montageanleitungen ab, um in seinem Gewerk die Einbaubedingungen einbauanleitungsgerecht herstellen zu können.

Soweit der AN Leistungen erbringt, an die erkennbar Leistungen anderer (Nach-)Unternehmer angearbeitet werden sollen und die hierfür nicht geeignet sind, trägt der AN die Aufwendungen zur - auch nachträglichen - Herstellung der zulassungskonformen Einbaubedingungen.

9.2 Vorleistungen
Soweit Vorleistungen zur beschriebenen Leistung angegeben sind, gelten diese als bauseitige Schnittstelle zur zu erbringenden Leistung des AN. Der AN erbringt alle erkennbar oder üblicherweise nötigen Vorbehandlungen, Zwischenschritte, Beschichtungen, Untergrundvorbehandlungen usw., um auf der im Leistungspositionstext beschriebenen Leistung aufbauen zu können im Rahmen seiner Leistung.

9.3 Anpassungen
Der AN erbringt sämtliche Anpassungen für Schräganschnitte, schiefwinklige Ausführungen, nicht rechtwinklige Konstruktionen usw. als Bestandteil seiner Leistung, soweit diese aus den Ausschreibungsunterlagen erkennbar sind oder solche Leistungen in der Beschreibung erwähnt werden. Gleichfalls sind sämtliche Bestandskonstruktionen, auch solche mit unregelmäßigem Verlauf, anzuarbeiten, soweit dies zum Zeitpunkt der Angebotsabgabe erkennbar ist.

9.4 Aufmaß und Maßabweichungen
Tatsächliche bauliche Abweichungen von in den Planungen angegebenen gleichartigen, wiederkehrenden Maßen berechtigen den AN diesbezüglich nicht zur Geltendmachung von Mehraufwendungen. Kalkulationsgrundlage ist insofern ein örtliches Aufmaß mit differierenden Maßen für gleichartige Bauteile oder Öffnungen.

9.5 Demontagen/Erneuerung
Sind Leistungen als Demontageleistung oder als Erneuerung bereits bestehender Bauteile oder -leistungen beschrieben, so ist der Aufwand für eine geordnete, weitestgehend zerstörungsfreie Demontage und Entsorgung Bestandteil der Leistungen des AN.

10 Bautagesbericht
Der AN hat täglich Bautagesberichte zu führen und dem AG wöchentlich abgestimmt zu übergeben. Sie müssen alle Angaben enthalten, die für die Ausführung, die Abrechnung und die terminlichen Auswirkungen des Auftrages von Bedeutung sein können. Über besondere Vorkommnisse ist der AG zusätzlich täglich zu informieren.

11 Stundenlohnarbeiten
11.1 Abforderung von Stundenlohnarbeiten
Stundenlohnarbeiten sind nur auf Anweisung des AG auszuführen. Für nicht ausdrücklich abgeforderte Stundenlohnarbeiten besteht keinerlei Vergütungsanspruch des AN.

Spätestens am folgenden Arbeitstag nach Ausführung sind die vollständigen Stundenzettel 2-fach, unter Angabe des Namens und Berufsbezeichnung des Arbeiters, der ausgeführten Arbeiten und ggf. Materialaufstellung, der Bauleitung vorzulegen.

Die Nachweise über Stundenlohnarbeiten müssen enthalten:
1. Name, Beruf und tägliche Stundenleistung der im Tagelohn beschäftigten Personen,
2. Aufstellung über die Verwendung der besonders zu vergütenden Materialien und Baustoffe,
3. Aufstellung und Beschreibung der ausgeführten Leistungen.

Sie gelten erst nach Bestätigung und Unterschrift durch die Bauleitung als anerkannt. Die Stunden sind im Bautagebuch einzutragen. Eine Abzeichnung des Bautagebuches bedeutet keine Anerkenntnis der Stunden.
Nicht fristgemäß vorgelegte Stundenzettel werden nicht anerkannt.

11.2 Später verdeckte oder untergegangene Leistungen
Werden Leistungen in Form von Stundenlohnarbeiten erbracht, die später nicht mehr nachvollziehbar sind (Abbruchleistungen, später überdeckte Leistungen), so sind vom AN geeignete Maßnahmen zur Dokumentation der erbrachten Leistung zu ergreifen, beispielsweise eine Fotodokumentation mit Handykamera. Kann der AN seinen Vergütungsanspruch mangels Beleg über die Leistungserbringung nicht belegen, so entfällt die Vergütung!

11.3 Vergütung von Stundenlohnaufwendungen
Nicht vergütet werden
- Aufsichtsstunden (Bauleiter, Polier o. Ä.),
- Überstundenzuschläge,
- Anmarsch, Fahrzeiten, Materialbesorgung,
- Materialtransport, Gerätetransport,
- sonstige Vorbereitungsarbeiten, wie Werkzeuge herrichten u. ä.

Vergütet werden die tatsächlich am Arbeitsplatz anfallende Arbeitszeit, verwendetes Material für diese Leistungen (nach LV oder nachrangig Tagespreis des Baustoffhandels).

Der Verrechnungssatz für die jeweilige Arbeitskraft umfasst sämtliche Aufwendungen, insbesondere den tatsächlichen Lohn einschließlich:
- Lohn- und Gehaltskosten,
- alle Sozialkosten,
- Erschwernis- und sonstige Zuschläge,
- Lohnnebenkosten (Auslösungen, Wegegelder, Unterkunfts- und Übernachtungsgelder usw.),
- Wagnis und Gewinn.

Eine Einrechnung der Stundenlohnarbeiten in die LV-Summe (Angebot bzw. Auftrag) berechtigt nicht zur Ausführung dieser Arbeiten. Die Leistungen sind als Eventualposition zu verstehen und können ggf. auch unausgeführt bleiben, in diesem Fall erfolgt dann keine Abrechnung.

## ZTV 4 Emmissionsschutz
Zusätzliche Technische Vertragsbedingungen

1 Emmissionsschutz
Die Baumaßnahmen erfolgen innerhalb eines Kern- und Mischgebietes. Das Baufeld grenzt unmittelbar an die bestehende Wohn- und Gewerbegebäude an, die während der Bauzeit weiterhin benutzt werden.

Zur Vermeidung von Störungen durch Baulärm sind insbesondere folgende Vorschriften zu beachten:

- Bundes-Immissionsschutzgesetz
- andesimmissionsschutzgesetz (LImschG) Land Brandenburg
- 32. Verordnung zur Durchführung des Bundes- Immissions- schutzgesetzes (Geräte- und Maschinenlärmschutzverordnung- 32. BImSchV)
- Allgemeine Verwaltungsvorschrift zum Schutz gegen Baulärm - Geräuschimmissionen - vom 19. August 1970.
- Es kommen generell die Regelungen in den vorgenannten Gesetzen, Vorschriften und Verordnungen in Anwendung für "Gebiete, in denen vorwiegend Wohnungen vorhanden sind" bzw. für "Wohngebiete".

Lärmintensive Arbeiten und Arbeiten, die den laufenden Lehrbetrieb unmittelbar betreffen, sind mindestens 7 Tage vor Ausführung bei der örtlichen Bauleitung und dem AG anzuzeigen und mit den Beteiligten abzustimmen.

Staubemission sind mit geeigneten Mitteln auf ein Minimum zu reduzieren. Folgende Maßnahmen sind in Absprache mit der Bauleitung vor staubintensiven Arbeiten kostenfrei für den AG durchzuführen:
- Bei Stemmarbeiten sind ggf. Werkzeuge mit Absaugung zu verwenden.
- Schutttransporte sind ggf. durch Folien/ Planen/ Einhausungen zu sichern.
- Bei Schuttfüllungen in Container sind diese abzudecken.
- bei staubintensiven Erdarbeiten sind baubegleitende Bewässerungen zur Bindung des Staubs durchzuführen.

Lärmschutz- und Staubschutzmaßnahmen gelten als Nebenleistungen und sind mit der Vergütung der Positionen dieses Leistungsverzeichnises abgegolten.

2 Arbeiten bei laufendem Betrieb
Die Nachbargebäuden sind während der Bauzeit im Nutzung (Wohn- und Gewerbenutzung). Auf die Belange der Nutzer (Nachbarn und Anwohner) ist besonders Rücksicht zu nehmen. Insbesondere sind die Zugänge zu Nachbargebäuden ständig frei zu halten.

## ZTV 5 Baustellenordnung
Zusätzliche Technische Vertragsbedingungen
Baustellenordnung

1 Vorbemerkung
Für die nachfolgend ausgeschriebene Baumaßnahme wird nachstehende Baustellenordnung vereinbart. Ferner gelten die spezielle Projekt-Baustellenordnung und der aktuelle Leitfaden für Fremdfirmen des AG. Diese soll einen störungsfreien Bauablauf ermöglichen und die Sicherheit für Beschäftigte und Anlagen gewährleisten. Sie enthält Regeln zur Organisation, Koordination und Überwachung des Baustellenbetriebs und umfasst Maßgaben zur Arbeitssicherheit. Jeder AN hat sein Personal über den Inhalt der Baustellenordnung und des Leitfadens zu unterrichten. Ihre Einhaltung ist ein Teil der Vertragserfüllung.

2 Allgemeines
Das Personal des ANs hat den Anweisungen des AG Folge zu leisten. Im nicht gerechtfertigten Weigerungsfall hat der AG das Recht, die erforderlichen Maßnahmen zulasten des ANs zu veranlassen.

Der AG wird bei offensichtlicher Missachtung der Unfallverhütungsvorschriften oder bei bestehenden Unfallgefahren die sofortige Einstellung der Arbeiten veranlassen. Die Unterbrechung dauert so lange an, bis die Gefahrenquelle beseitigt ist. Die durch die Unterbrechung entstehenden Kosten und Folgen gehen zulasten des verursachenden ANs. Der vereinbarte Fertigstellungstermin bleibt von dieser Maßnahme unberührt.

Der AN verpflichtet sich, seine Arbeit auf dem Baustellengelände erst aufzunehmen, wenn ihm die Arbeitserlaubnis vom AG erteilt wurde. Die in Verbindung mit der Arbeitserlaubnis erteilten Auflagen bezüglich der Arbeitssicherheit usw. sind einzuhalten.

Den Beschäftigten des ANs ist ausschließlich der Aufenthalt innerhalb der ihnen vom AG zugewiesenen Bereiche gestattet. Der Zugang zu anderen Bereichen des Gebäudes bzw. dem zum Gebäude gehörenden Gelände ist ausdrücklich untersagt.

Die Bauleitung ist berechtigt, gegen die Baustellenordnung zuwiderhandelnde Personen nach einmaliger Abmahnung von der Baustelle zu weisen.

3 Verantwortung des ANs
Der AN hat das Arbeitsschutzgesetz und die Unfallverhütungsvorschriften in der jeweils neuesten Fassung einzuhalten. Das von ihm eingesetzte Personal ist entsprechend der für seinen Arbeitsbereich gültigen Unfallverhütungsvorschrift zu unterweisen. Bei Arbeitsunfällen ist, unabhängig von der unternehmensinternen und arbeitsrechtlichen Meldepflicht, grundsätzlich der AG unverzüglich in Kenntnis zu setzen.

4 Persönliche Schutzausrüstung
Für alle Arbeiten hat der AN seinem Personal die notwendigen Schutzausrüstungen bereitzustellen. Er hat dafür zu sorgen, dass seine Mitarbeiter die Schutzausrüstungen nutzen. Prinzipiell besteht auf der Baustelle Schutzhelm- und Sicherheitsschuhpflicht.
Der AN ist dafür verantwortlich, dass der gesamte Bereich seiner Bau- und Montagestelle auch bei vorübergehender Abwesenheit des Personals so gesichert ist, dass keine Unfallgefährdungen bestehen.

5 Technische Sicherheit von Arbeitsmitteln
Verwendete Arbeitsmittel, wie Gerüste, Bauaufzüge, Arbeitsbühnen, elektrische Anlagen und Geräte, Krane und dergleichen, haben den geltenden Regeln und Unfallverhütungsvorschriften sowie den Allgemein Anerkannten Regeln der Technik zu entsprechen. Vorgeschriebene Sachkundigen- und Sachverständigen-Prüfprotokolle müssen vom AN rechtzeitig vorgenommen werden, sie sind einschl. aller sonstigen notwendigen Nachweise auf der Baustelle zur Einsicht vorzuhalten.

6 Hebezeuge und Montagefahrzeuge
Bei der Benutzung von mobilen Hebezeugen ist der AN für ordnungsgemäße Handhabung und Schutzvorkehrung verantwortlich. Das gilt auch für eingesetzte Anschlagmittel. Es dürfen nur für den beabsichtigten Transport zugelassene und sicherheitstechnisch einwandfreie Lastaufnahmemittel eingesetzt werden.

7 Absturzsicherungen
Gerüste sind nach DIN 4420 zu errichten. Vom Gerüstbauer ist dies durch das Anbringen eines oder mehrerer Gerüstkennzeichnungen, aus denen die zulässige Belastbarkeit, die Gerüstgruppe sowie DIN-4420-Konformität hervorgehen, zu dokumentieren. Für die betriebssichere Herstellung und den Aufbau von Gerüsten ist die Fachfirma verantwortlich. Für die Erhaltung des Gerüsts ist der Benutzer verantwortlich. Es dürfen keine Absturzsicherungen ohne die Zustimmung der Bauleitung entfernt bzw. außer Kraft gesetzt werden. Die Benutzung von beschädigten oder nicht den Vorschriften entsprechenden Gerüsten ist nicht gestattet. Vor der Freigabe ist die Zustimmung zur Nutzung von der Bauleitung bzw. SiGeKo einzuholen.

8 Arbeiten in mehreren Ebenen
Bei Montagearbeiten ist das zeitgleiche Übereinanderarbeiten mehrer Personen auszuschließen. Ist dies nicht möglich, so sind alternative Maßnahmen zur Sicherung der Gefahrenbereiche wie Absperrungen u. . vorzusehen.

9 Elektrosicherheit/ Baustromversorgung
Elektroarbeiten dürfen nur von fachkundigen Personen ausgeführt werden. Es ist nur die Verwendung von zugelassenen und gem. UVV geprüften elektrischen Betriebsmitteln und Geräten gestattet. Ab der Hauptverteilung sind für die Arbeiten des ANs erforderliche Unterverteilungen Sache des ANs.

10 Baustellenbeleuchtung
Der AN stellt eine ausreichende Arbeitsplatzbeleuchtung für seine Mitarbeiter in allen Arbeitsbereichen im Rahmen seiner Leistungen zur Baustelleneinrichtung für sein Gewerk zur Verfügung.

11 Brand- und Explosionsschutz
Arbeiten in und an genutzten oder bewohnten Gebäuden stellen neben einer erhöhten Brandgefahr auch eine besonders hohe Gefährdung für die Nutzer und Bewohner der Gebäude dar. Aus diesem Grund sind alle Gerüstlagen arbeitstäglich von Materialresten zu säubern, brennbare Materialien, insbesondere Polystyroldämmstoffe, dürfen nur in solcher Menge auf Gerüsten gelagert werden, wie sie innerhalb der nächsten zwei Stunden verarbeitet werden sollen.

Aufgrund des äußerst hohen Risikos für Leib und Leben der Bewohner der Nachbargebäude während der Ausführung von WDVS mit Polystyrol gilt: Werden Fassaden genutzter oder bewohnter Gebäude mit Polystyroldämmstoffen bekleidet, sind diese zu Ende jeden Arbeitstags so weit mit Armierungsputz zu versehen, dass nach Feierabend, nachts und am Wochenende nur in unumgänglich erforderlichem Umfang ungeputzte Dämmstoffflächen an den Fassaden verbleiben, um eine eventuelle Brandausbreitung zu minimieren.

Jeder AN hat im Rahmen seines Wirkungsbereiches dafür zu sorgen, dass jegliche Brandgefahr vermieden wird. Darüber hinaus hat der AN bei Arbeiten mit Brandgefahr ausreichend Maßnahmen für eine evtl. Brandbekämpfung zu treffen. Der AN verpflichtet sich, im Vorfeld und eigenverantwortlich entsprechende Erlaubnisscheine (z. B. bei Schweißarbeiten) bei dem entsprechenden Gebäudeverantwortlichen einzuholen. Bei vorhandener Brand- und Explosionsgefahr ist eine Schweißerlaubnis beim AG einzuholen.

Gasflaschen aller Art sind durch geeignete Maßnahmen gegen Umfallen zu sichern. Sie dürfen nicht der Sonne oder sonstigen Wärmeeinflüssen ausgesetzt werden. Die Aufstellorte für eine größere Anzahl von Gasflaschen sind mit dem AG im Vorfeld abzustimmen. Die Lagerung von Flüssiggas unter Erdlage ist grundsätzlich verboten.

12 Verkehrswege
Sämtliche Flucht- und Rettungswege sind vom AN permanent freizuhalten und zu sichern.

13 Sozialeinrichtungen
Waschräume und Toiletten werden durch den AN Erw. Rohbau bereitgestellt und regelmäßig gereinigt.

14 Fernsprechstelle
Ein Fernsprechgerät mit Notrufeinrichtung hat bei der örtlichen Fachbauleitung zur Verfügung zu stehen.

15 Umgang mit Gefahrstoffen
Beabsichtigt der AN den Einsatz bzw. Umgang mit Gefahrenstoffen entsprechend der Gefahrenstoffverordnung bzw. den technischen Regeln für Gefahrenstoffe, so hat der AN vor Aufnahme der Arbeiten:
1. den Nachweis der Sachkunde,
2. eine Anzeige des beabsichtigten Umganges mit dem Gefahrenstoff,
3. das Vorhandensein einer entsprechenden Betriebsanweisung gem. den Vorschriften der Gefahrenstoffverordnung,
4. das Vorhandensein von EU-Sicherheitsdatenblättern schriftlich zu erbringen.

Andernfalls behält sich der AG vor, die Arbeiten zu unterbinden bzw. auf Kosten des ANs an einen Dritten weiterzuvergeben.

16 Abfallbeseitigung/Sauberkeit auf der Baustelle
Es ist besonders zu beachten, dass der Straßenverkehr nicht durch Verschmutzung oder sonstige baustellentypische Beeinflussung gestört wird. Auf der Baustelle wird die Abfallbeseitigung nach dem Verursacherprinzip organisiert.

Es wird während der gesamten Bauzeit immer eine saubere, den Unfallverhütungsvorschriften entsprechende Baustelle verlangt.

Schutt ist grundsätzlich nach Anfall in die Schuttcontainer zu laden. Verpackungsmaterialien und leere Gebinde etc. sind grundsätzlich nach Anfall durch den jeweiligen AN zu sammeln und täglich eigenverantwortlich in Eigenregie von der Baustelle zu transportieren und zu entsorgen. Schuttcontainer sind regelmäßig zu leeren. Insbesondere ist darauf zu achten, dass durch Schutt, Staub und sonstige Verschmutzungen nachfolgende Gewerke in ihrer Qualität nicht dauerhaft beeinträchtigt sind. Die Bauleitung hält sich bei Nichteinhaltung dieser Forderungen, nach Setzung einer angemessenen Frist, ohne weitere Ankündigung die Ersatzvornahme vor.

17 Auf der Grundlage des Kreislaufwirtschaftsgesetzes (KrWG)
in seiner gültigen Fassung und Ergänzungen sind alle auf der Baustelle anfallenden Bauabfälle vorrangig zu verwerten. Hierzu sind die anfallenden Bauabfälle grundsätzlich artenspezifisch getrennt voneinander zu sammeln, zu deponieren und zu entsorgen. Verwertbare Abfälle sind unter Beachtung der vorgenannten gesetzlichen Vorschriften geeigneten Anlagen oder Einrichtungen zuzuführen. Die ordnungsgemäße Entsorgung der Bauabfälle ist auf entsprechenden Nachweis- bzw. Begleitscheinen unaufgefordert nachzuweisen. Weitere Vorgaben der lokalen Behörden sind zu beachten.

18 Alkohol
Im Bereich der Baustelle sowie im gesamten Betriebsgelände gilt absolutes Alkoholverbot. Sollten an der Baustelle Beschäftigte während der Arbeitszeit alkoholisiert angetroffen werden, behält sich der AG vor, die entsprechenden Personen ohne Abmahnung von der Baustelle zu verweisen.

19 Koordination und Überwachung der Arbeitssicherheit
Auf der Grundlage der Baustellenverordnung wird ein Sicherheits- und Gesundheitsschutzkoordinator eingesetzt. Er überwacht die Einhaltung dieser Baustellenordnung sowie die der Arbeitsschutz- und Unfallverhütungsvorschriften und schreitet bei erkennbaren Gefahrenzuständen ein. Die Tätigkeit des Koordinators befreit den AN nicht von der Verantwortlichkeit zur Erfüllung der Arbeitsschutz- und Unfallverhütungsvorschriften.

20 Sonstiges
Vor Beginn der Arbeiten ist die vorliegende Baustellenordnung nachweislich jedem Mitarbeiter zur Kenntnis zu geben. Die Baustellenordnung tritt bei Baubeginn mit sofortiger Wirkung in Kraft.

## ZTV 6 Formale Regelungen
Zusätzliche Technische Vertragsbedingungen
Formale Regelungen

1 Planunterlagen
Die von der Überwachung, vom Auftraggeber, vom Statiker oder Architekten im Zuge der Ausführung übergebenen Zeichnungen sind hinsichtlich der Maße und Durchführbarkeit vom Auftragnehmer vor Ort auf ihre Richtigkeit zu überprüfen. Diese sind, neben der obligaten Kopie der Genehmigungsunterlagen, ständig auf der Baustelle bereitzuhalten.
Es ist dafür Sorge zu tragen, dass der aktuelle Planungsstand vorliegt.

2 Leistungsverzeichnis
Auf der Baustelle muss über die gesamte Bauzeit das Leistungsverzeichnis, mindestens als Blankett (ohne Preise), ständig griffbereit vorhanden sein. Auf Anfrage des Auftragnehmers übergibt der AG dem AN zu Baubeginn nochmals ein Blankett.

3 Baubesprechungen
Es werden wöchentlich Baubesprechungen mit allen beteiligten Firmen abgehalten. Der AN ist verpflichtet, mit mindestens einem deutschsprachigen entscheidungs- und weisungsberechtigten Mitarbeiter regelmäßig wöchentlich daran teilzunehmen. Mindestens ein deutschsprachiger Vorarbeiter muss während der Montage ständig zur Abstimmung vor Ort zur Verfügung stehen.

4 Bautagesberichte
Der AN ist verpflichtet, täglich Bautagesberichte zu führen. Aus diesen Berichten muss hervorgehen, wieviel Baustellenpersonal in welcher Qualifizierung eingesetzt wird, welche Maschinen eingesetzt sind und welches Material in welcher Quantität angeliefert worden ist. Weiterhin sind die Angabe von Datum, den Wetterverhältnissen und der Temperatur verpflichtend. Ebenfalls sind besondere Vorkommnisse zu verzeichnen. Die Berichte sind wöchentlich der Objektbauleitung vor zu legen.

5 Nachunternehmer
Alle eingesetzten Nachunternehmer sind dem AG vor Beauftragung mit allen notwendigen Unterlagen anzuzeigen und von diesem genehmigen zu lassen.

6 Förmliche Abnahme/ Dokumentation
Es hat eine förmliche Abnahme gemäß VOB Teil B, § 12 zu erfolgen. 4 Wochen vor Abnahme sind dem Bauherren vollständige und fortschreibungsfähige Dokumentationen über die verwendeten / eingebauten Materialien, Hilfsstoffe und Sicherheitsdatenblätter sowie vollständige Dokumentationen der gebäudebezogenen Wartungs-, Inspektions-, Betriebs-, Bedienungs- und Pflegeanleitungen zu übergeben. Außerdem sind vor der Abnahme sämtliche notwendigen Allgemeinen bauaufsichtlichen Zulassungen, Prüfzeugnisse, Sicherheitsdatenblätter und Leistungserklärungen beim AG einzureichen. Diese Baudokumentation ist auch digital im PDF-Format zu übergeben.

7 Wartung und Pflege
Vom Auftragnehmer sind alle von ihm gelieferten Produkte, die zur Sicherstellung einer dauerhaften Funktionstüchtigkeit und Lebensdauer einer regelmäßigen Wartung bedürfen, Benutzerinformationen für den AG zu erstellen, die aus Produktinformationen, Bedienungsanleitung und Wartungsanleitung bestehen müssen. Die Benutzerinformationen sind dem AG in schriftlicher Form 4 Wochen vor Abnahme zu übergeben: 2-fach in Papierform; 1-fach auf DVD.

8 Rechnungen
Alle Rechnungen bzw. Abschläge sind prüfbar einzureichen. Der AN hat die Rechnung übersichtlich aufzustellen und dabei die Reihenfolge und Bezeichnungen der Positionen gemäß dem Leistungsverzeichnis zu verwenden. Die zum Nachweis von Art und Umfang der Leistungen erforderlichen Mengenermittlungen, Zeichnungen und andere Belege sind beizufügen. Sollten diese fehlen oder unvollständig sein, wird die Rechnung als "nicht prüffähig" zurückgesendet. Aus der Rechnung bzw.dem Abschlag muss deutlich erkennbar sein: abgerechnete Massen, gesamte Auftragssumme, bisherige Abschlagszahlung, aktuelle Restsumme. Die Abschlagsrechnungen sind immer kumulativ aufzustellen. Für Leistungen, die bei Weiterführung der Arbeiten nur schwer feststellbar sind, hat der AN rechtzeitig gemeinsame Feststellungen zu beantragen.

Die Abrechnung erfolgt nach örtlichem Aufmaß. Es werden nur die tatsächlich ausgeführten Massen mit den jeweiligen Dimensionen aufgemessen und abgerechnet. Lohn - und Stoffpreisänderungen werden nicht berücksichtigt. Als Abrechnungsgrundlage dienen die Ausführungsunterlagen sowie die vor Ort genommenen Aufmaße. Der Auftragnehmer hat zu jeder Abschlagsrechnung die dazugehörige Massenberechnung so aufzustellen, dass diese bei der Schlußrechnung unverändert übernommen werden kann. Die Massenberechnungen für die Abschlagsrechnungen sind gemeinsam mit der örtlichen Bauüberwachung zu erstellen bzw. der örtlichen Bauleitung vor Rechnungslegung zur Prüfung vorzulegen. Die zusammengefassten Massenberechnungen der einzelnen Abschlagsrechnungen ergeben die Massenberechnung der Schlussrechnung . PauschaleAbschlagszahlungen sind nur im Ausnahmefall möglich und setzen das Einvernehmen von Auftragnehmer und Auftraggeber voraus.

Alle Rechnungen sind beim AG in einfacher Papierausfertigung einzureichen. Zeitgleich kann die Rechnung per PDF-Dokument bei der Bauüberwachung des AG eingereicht werden, wobei der AG in Kopie gesetzt werden muss.
Die notwendigen Aufmaßunterlagen (Mengenberechnungen, Aufmaßskizzen und Aufmaßpläne ) sind einfach als Papierexemplar und als PDF-Datei bei der Bauüberwachung des AG vor Rechnungslegung einzureichen.
Jeder Rechnung ist ein bestätigtes Aufmaß beizufügen. Rechnungen mit nicht bestätigten Aufmaßen können nicht bearbeitet werden und werden zurückgewiesen.

9 Freistellungsbescheinigung
Entsprechend dem Gesetz zur Eindämmung illegaler Beschäftigung im Baugewerbe hat der Bieter zur Auftragserteilung eine Freistellungsbescheinigung eines Finanzamts vorzulegen.

10 Werbung
Jegliche Werbung, am Bauvorhaben selbst oder an der Baustelleneinrichtung des AN, bedarf der ausdrücklichen vorherigen Zustimmung des AG. Der AN wird Werbung für sein Unternehmen nur in angemessenem Umfang und in repräsentativer Art am Bauvorhaben und an der Baustelleneinrichtung anbringen.

## ZTV 7 Anlagen
Zusätzliche Technische Vertragsbedingungen
Anlagen

1 Anlagen
Folgende Anlagen sind Bestandteil der Leistungsbeschreibung und bei der Kalkulation der Angebotspreise und bei der Ausführung der Bauleistungen zu berücksichtigen:

- Planunterlagen gemäß Planliste Malerarbeiten

## ZTV Malerarbeiten
Sämtliche in diesen zusätzlichen technischen Vertragsbedingungen genannten Punkte sind bei der Angebotsbearbeitung zu berücksichtigen und in die Preise einzukalkulieren.

1.1 Sachlicher Geltungsbereich

Der sachliche Geltungsbereich ergibt sich ebenso wie die technische Ausführung grundsätzlich aus den neuesten Fassungen der einschlägigen technischen Regeln und Normen, u.a.:

DIN 4102-1  Brandverhalten von Baustoffen und Bauteilen
DIN 18 363  Maler- und Lackierarbeiten
DIN 18 366  Tapezierarbeiten

Technische Merkblätter des Bundesausschusses Farbe und Sachwertschutz, Frankfurt/ M.r (BFS)

BGR 181 - Merkblatt für Fußböden in Arbeitsräumen und Arbeitsbereichen mit Rutschgefahr.

Für das Beschichten von Estrich gilt:

DIN 18 353 Estricharbeiten

TRGS-Merkblätter.

Güteschutz-RAL-Zeichen

Für Bodenbeschichtungen in Aufenthaltsräumen dürfen nur Produkte eingesetzt werden, bei denen die Unbedenklichkeit gemäß AgBB-Schema (Ausschuss für die gesundheitliche Bewertung von Bauprodukten AgBB) nachgewiesen ist.

Der Auftragnehmer soll für den Beschichtungsaufbau einschließlich Haftgrund, Abtönstoffe u. dgl. Produkte desselben Herstellers verwenden, um das System als Ganzes zu erhalten.

1.2 Vorleistungen und Baufreiheit

Vom Auftraggeber wird ein Höhenbezugspunkt je Geschoß vorgegeben. Gegebenenfalls erforderliche weitere Messpunkte sind vom Auftragnehmer eigenverantwortlich zu übertragen.

Der Auftragnehmer hat dem Auftraggeber auf die für das angebotene Fabrikat erforderlichen bauseitigen Leistungen rechtzeitig hinzuweisen. Sind sichtbare Mängel am Untergrund oder an den Vorleistungen zu erkennen oder Schäden an der fertigen Leistung zu befürchten, ist der AN verpflichtet, schriftlich darauf hinzuweisen.

Eventuell notwendige Arbeitsunterbrechungen sowie mehrmalige An- und Abfahrten, bedingt durch den Bauablauf, berechtigen nicht zu Mehrforderungen.

1.3 Kostenabgrenzung

Soweit in der Ausschreibung und dem Leistungsverzeichnis nichts anderes vorgesehen ist, gilt in Ergänzung der DIN-Vorschriften:

Alle Preise sind für die komplette Ausführung der Arbeiten, einschließlich Lieferung aller Stoffe, Lagerung inklusive deren Wetterschutz, zu kalkulieren und einzutragen. Dazu gehören auch das
Abkleben von empfindlichen Bauteilen und Gegenständen inklusive rückstandlose Entfernung der Abdeckmaterialien nach Ausführung der Arbeiten, Maßnahmen zum Schutz vor Witterungseinflüssen der Gewerke und das Anbringen von Mustern in beurteilungsfähiger Größe. Bei Bodenbeschichtungen mit hochgezogener Sockelbeschichtung ist bei dem Wandanstrich darauf zu achten, dass der Sockelbereich mit einer sauberen geraden Kante keinen Anstrich bekommt, um die Sockelbeschichtung direkt auf den Untergrund aufbringen zu können.

Nebenleistungen, die zum werkgerechten Standard gehören, wie Schleifen und Entstauben, Ausbessern kleinerer Untergrundschäden u.a. werden nicht extra aufgeführt, sind jedoch grundsätzlich zu kalkulieren und zu erfüllen.

Alle Anschlüsse an angrenzende Bauteile einschl. Fugendichtung sind in die Preise einzurechnen.

Sämtliche erforderliche Acrylfugen, wie z. Bsp.... Decke/Wand oder Wand/Wand, etc. sind mit einzurechnen

Etiketten, Klebestreifen und Schutzüberzüge bzw. -markierungen sind vor der Übergabe kostenlos zu entfernen.

Das Entfernen und Wiederanbringen von Abdeckungen für Schalter und Steckdosen gilt als Nebenleistung.
Farbspuren, Spritzer u. dgl. aus den Arbeiten des Auftragnehmers sind kostenlos zu beseitigen.

Als Putz- und Untergrundschäden geringen Umfanges sind vereinzelte Fehlstellen anzusehen, z. B.:
- Putzspritzer, die mit dem Spachtel leicht entfernt werden können und keine Vertiefungen
hinterlassen,
- Löcher, die z.B. durch Stoß entstanden sind,
- Schwundrisse, jedoch nicht Setzrisse,
- durch Stoß und Druck entstandene kleinere Unebenheiten.

Schutzmaßnahmen für den Personenverkehr durch Hinweisschilder oder Absperrungen im gewerksüblichen Umfang sind mit den Preisen abgegolten. Fußgängerüberwege aus Bohlen für nicht begehbare Flächen zählen als Nebenleistung.

Zu den Nebenleistungen gehört der Voranstrich hinter Heizkörpern in Kleinflächen bis zur Größe der Heizkörper.

Das Weiterrücken fahrbarer Gerüste gilt im Zuge des Arbeitsfortschritts für eigene und fremde Gerüste als Nebenleistung.

Als Nebenleistungen gelten in Erweiterung von Nr. 4.1, DIN 18363:
- das Beiarbeiten schadhafter Holzteile mit spezieller Füllmasse (soweit technisch noch möglich),
- das Abrunden von scharfen und gefasten Kanten bei Fenstern und Türen im Außenbereich,
- das Beischleifen und Beispachteln an Übergängen zur Altbeschichtung,
- das Verkitten von Fugen an Deckleisten, Übergängen von Füllung und Rahmen bei Türen und dgl.,
- das Ausbessern von Kittfasen.
- das Spachteln von Schraublöchern/ sonst. Vertiefungen beim Lackieren von Türzargen

Das Streichen von gleitenden Deckenanschlüssen oder sonstigen kleinen Versprüngen etc. ist in die Einheitspreise einzukalkulieren.

Das Beschichten von Kantenschutzprofilen (falls vorhanden) ist in die Position der Wand-/Deckenbeschichtungen einzukalkulieren.

Das Beschichten von Decken und Wänden im Spritzverfahren ist nicht zugelassen.

Abweichend von der VOB/C gilt für die Ermittlung der Massen nur OK Fertigfußboden bis UK Fertigdecke (und nicht roh-roh).

Nr. 5.1.4 DIN 18 366 ist so zu verstehen, dass sich das "zusammenhängend" auf den Zusammenhang von Öffnung und Nische bezieht (z.B. Fensteröffnung in einer Nische), nicht für den Zusammenhang von Öffnungen untereinander. So ist z.B. eine gemeinsame Öffnung von Tür und Fenster bei Balkonen oder ein Fenster über Eck als eine Öffnung zu betrachten.

Das Streichen/Tapezieren von Leibungen von Öffnungen, die nicht abgezogen werden, wird nicht zusätzlich berechnet, es sei denn, die Position ist "als Zulage" ausgeschrieben.

Werden Bodenbeläge mit rutschhemmenden Eigenschaften verlangt, ist auf Verlangen eine Prüfung nach DIN 51 130/DIN 51 131 (Prüfung von Bodenbelägen) nachzuweisen. Der AN hat nicht nur das Prüfzeugnis für die R-Klasse, sondern auch Vor-Ort-Nachweise des horizontalen Bodens auszuführen, es müssen Gleitreibungswerte von mind. 0,3-0,4 nachgewiesen werden.

1.4 Verbindung zu anderen Gewerken

In Absprache mit dem Auftraggeber sind die technischen Bedingungen und
Zeitabläufe der Gewerke
- Naturwerksteinarbeiten
- Betonwerksteinarbeiten
- Putz- und Stuckarbeiten
- Fliesen- und Plattenarbeiten
- Bodenbelagsarbeiten
- Estricharbeiten
- Elektroarbeiten
- H/L/S-Arbeiten
- Metallbau- und Schlosserarbeiten
- Trockenbauarbeiten
zu beachten.

In den Angebotspreis ist einzurechnen, dass der Auftragnehmer eine über die DIN 18 202 hinausgehend höhere Genauigkeit einzuhalten hat, wenn dies für eine mängelfreie Erstellung des Gesamtbauwerkes erforderlich ist.

1.5 Anstrich und Beschichtungsarbeiten

1.5.1 Allg. Angaben zur Bauausführung

Die Lagerung feuergefährlicher Stoffe bedarf einer ausdrücklichen schriftlichen Zustimmung des Auftraggebers.

Nach Aufforderung durch den Auftraggeber sind benutzte Räume innerhalb von drei Werktagen besenrein zu räumen.

Das eingebaute Material muss dem Muster entsprechen; eine ausdrückliche Bestätigung des Musters durch den Auftraggeber muss eingeholt werden.

Glas- und Aluminiumflächen sind bei Verwendung silikat- bzw. kalkhaltiger Anstrichstoffe durch Abkleben zu schützen.

Wenn möglich, sind vorhandene Dichtungen an Zargen, Türen, Fenstern u. dgl. vor den Arbeiten zu entfernen und anschließend wieder einzubauen, anderenfalls sind sie abzukleben. Das gilt in gleicher Weise für Beschläge. Bewegliche Teile sind gangbar zu halten.

Als Gefahrstoffe nach der GefStoffV oder den TRGS einzuordnende Anstrichstoffe und Lösungsmittel dürfen grundsätzlich nur in Originalgebinden auf der Baustelle verarbeitet werden.
Ist eine Umfüllung nicht zu vermeiden, müssen die Behälter wie das Originalgebinde gekennzeichnet sein. Über den Verbleib von Reststoffen kann der Auftraggeber einen Nachweis verlangen.

Nach Abschluss der Arbeiten hat der Auftragnehmer dem Auftraggeber eine Liste über die verwendeten Beschichtungsstoffe, gegliedert nach Verwendungszweck bzw. -ort, Fabrikat, Hersteller und Chargen-Nummer wegen eventueller Nachbestellungen zu übergeben.

Restmaterial ist, sofern es nicht vom Auftraggeber ausdrücklich übernommen wird, kostenlos zu beseitigen. Gleiches gilt für Verpackung, Behälter, Abdeckmaterial u. dgl.

Die einschlägigen Vorschriften über Sonderabfall sind einzuhalten. Der Auftraggeber kann einen entsprechenden Nachweis verlangen.

Farbreste, auch wenn sie in Bezug auf Umweltschutz unbedenklich sind, dürfen nicht in die Entwässerung des Gebäudes bzw. der Außenanlagen geschüttet werden.

Mit lösemittelhaltigen Abbeizmitteln entfernte Altanstriche gelten als Sonderabfall im Sinne der "TA Sonderabfall" und sind entsprechend zu entsorgen.

Abfälle und Reststoffe sind nicht zu mischen, sondern zur ordnungsgemäßen Entsorgung getrennt zu sammeln.

Beim Aus- und Einbau von Dichtungen ist zu gewährleisten (z. B. durch Nummerierung), dass sie an der ursprünglichen Stelle wieder eingebaut werden.

Fassadenbeschichtungen sind nicht bei starker Sonneneinstrahlung durchzuführen. Erforderlichenfalls ist in Absprache mit dem Auftraggeber eine Verschattung durch Planen o. ä. vorzunehmen.

Zur Ausbesserung von kleinen Schäden, die beim Abrüsten entstehen sowie zum Schließen von Befestigungslöchern hat der Auftragnehmer Kleinstmengen des verwendeten Materials in der Originalfarbe dem Auftraggeber zu überlassen.

Bei der Ausbildung von Schattenfugen ist die jeweilige Beschichtung/ Tapete etc. immer bis mindestens in den nicht mehr sichtbaren Bereich hochzuziehen.

1.5.2 Untergründe und Vorbehandlung

Alle zu beschichtenden Untergründe sind vom Auftragnehmer auf Eignung gemäß Nr. 3.1.1, DIN 18 363 sowie auf nachfolgende Kriterien zu prüfen:
- nicht einwandfrei schließende Fenster und Türen, sofern sie beschichtet sind
- Bindemittelanreicherungen oder Schalölrückstände bei Betonflächen
- alkalische Reaktion des Untergrundes
- harzreiches, gerissenes oder astreiches Holz
- ungeeignete Grundanstriche sowie Unterrostungen bei Stahlbauteilen

Klebebänder dürfen die Beschichtungen der Fensterrahmen und Türzargen nicht angreifen. Im Zweifel sind Proben an unsichtbarer Stelle vorzunehmen.

Absperrmittel dürfen die Wasserdampfdurchlässigkeit der nachfolgend vorgesehenen Beschichtungen nicht wesentlich verändern. In Feuchträumen ist das Ausbessern kleiner Putzschäden nur mit gipsfreiem Mörtel bzw. Spachtelmassen vorzunehmen. Noch alkalisch reagierende Nachputzstellen sind mit Fluat zu neutralisieren.

Bei Beschichtung von Beton ist auf das sichere Entfernen von Schalungstrennmittel-Rückständen zu achten. Im Zweifel ist der Auftraggeber über das verwendete Trennmittel (reemulgierbar oder nicht, öl- oder wachshaltig) zu befragen und ggf's. eine Benetzungsprobe durch den Auftragnehmer durchzuführen. Die Entscheidung, ob eine mechanische oder chemische Vorbereitung der Betonoberfläche vorzunehmen ist, trifft der Auftragnehmer in Rücksprache mit dem Auftraggeber.
Organische Lösungsmittel sind jedoch nicht zugelassen.
Bei glattem Sichtbeton sind die Luftporen durch eine alkalische Spachtelmasse zu schließen. Zementleim ist zur Vermeidung von Haarrissen zu entfernen.

Zu beschichtende Putzflächen sind vor der Grundierung mit einem Messingbesen abzukehren.

Vor dem Überstreichen von Dichtstoffen hat sich der Auftragnehmer Gewissheit über die Verträglichkeit der Stoffe zu verschaffen. Werden selbst Dichtstoffe verwendet, so sind sie grundsätzlich nicht zu überstreichen, sondern farblich entsprechend auszuwählen. Fugen unbekannter stofflicher Grundlage sollen nicht überstrichen werden, sie sind vorher abzukleben.

Elastische Dichtungsprofile dürfen nicht überstrichen werden.

Bei glattem Sichtbeton sind die Luftporen durch eine alkalische Spachtelmasse zu schließen. Zementleim ist zur Vermeidung von Haarrissen zu entfernen.

Farbtonstufen - in Anlehnung an das StLB (Z) 663:

Unter dem Begriff "altweiß" sind einzuordnen:
Farben mit einer geringfügigen Brechung durch unbunte Pigmente

Unter dem Begriff "leicht getönt" sind einzuordnen:
Farben mit Volltonanteil bis 12 %
(entspricht etwa Abtönstufe 6 bis 9 Brillux Voll- und Abtönfarbe)

Unter dem Begriff "mittel getönt" sind einzuordnen:
Farben mit Volltonanteil über 12 % bis 50 % Volltonanteil
(entspricht etwa Abtönstufe 4 bis 5 Brillux Voll- und Abtönfarbe)

Unter dem Begriff "satt getönt" sind einzuordnen:
Farben mit Volltonanteil über 50 % bis 90 % Volltonanteil
(entspricht etwa Abtönstufe 2 bis 3 Brillux Voll- und Abtönfarbe)

Unter dem Begriff "Vollton" sind einzuordnen:
Farben mit Volltonanteil über 90 %
(entspricht etwa Abtönstufe 1 und Standardfarbton Brillux Voll- und
Abtönfarbe)

1.6 Bemusterung

1.6.1 Produktdatenblätter

Grundsätzlich sind die Produktdatenblätter (Materialzusammensetzung und physikalische Eigenschaften) für Richtfabrikate der Fa. Keim oder gleichwertig vor Beginn der Arbeiten vorzulegen und abzustimmen mit der unteren Denkmalschutzbehörde (mit Herrn Thalmann).

1.6.2 Musterflächen

Es sind Musterflächen (ca. 1 m2) für die untere Denkmalschutzbehörde, den Auftraggeber und den Bauherren für die farblichen Wand- und Deckenbeschichtungen des Vorderhauses (einschl. der Lackierungsarbeiten der Bestandstüren), den Zwischenneubau und des Saalgebäudes anzulegen.
Farbe erfolgt nach Bemusterung der unteren Denkmalschutzbehörde, des Auftraggebers und Bauherren.

## 26 LOS 20b MALERARBEITEN

### Titel 01 SPACHTELARBEITEN VORDERHAUS

**01.1 Tiefgrund Wände**
Tiefgrund, wasserverdünnbar, egalisierend, verfestigend
Auftragen einer Untergrund-egalisierenden und verfestigenden Grundbeschichtung mit hoher Eindringtiefe, wasserverdünnbar, Grundbeschichtungsstoff auf Acrylatbasis (Hydrosol) für kreidende, poröse und sandende Untergründe.

Angebotenes Erzeugnis:

'..................................................'
(vom Bieter einzutragen)

Bauteile: Wände
Untergrund: Kalkputz
Raumhöhe: bis 3,4 m ab OKFF

Ausführungsort: Vorderhaus, EG bis DG
Menge: 1080,000 m²

**01.2 Glattspachtelung auf mineralischem Untergrund**
Glattspachtelung auf mineralischem Untergrund, Qualitätsstufe Q3
Vollflächiges Aufbringen und Nachschleifen einer Glattspachtelung mit einem lösemittel- und weichmacherfreien, spritzbaren Dispersionsspachtel, im Innenbereich.

Untergrund: Kalkfeinputz

Angebotenes Erzeugnis:

'..................................................'
(vom Bieter einzutragen)

Bauteile: Wände
Untergrund: Kalkputz
Raumhöhe: bis 3,4 m ab OKFF

Ausführungsort: Vorderhaus, EG bis DG
Menge: 1080,000 m³

### Titel 02 SPACHTELARBEITEN ZWISCHENGEBÄUDE

**02.1 Tiefgrund Wände**
Tiefgrund, wasserverdünnbar, egalisierend, verfestigend
Auftragen einer Untergrund-egalisierenden und verfestigenden Grundbeschichtung mit hoher Eindringtiefe, wasserverdünnbar, Grundbeschichtungsstoff auf Acrylatbasis (Hydrosol) für kreidende, poröse und sandende Untergründe.

Angebotenes Erzeugnis:

'..................................................'
(vom Bieter einzutragen)

Bauteile: Wände
Untergrund: Kalkputz
Raumhöhe: bis 5,5 m ab OKFF

Ausführungsort: Zwischengebäude; Raum B-1.01 und B-1.02, EG
Menge: 212,000 m²

**02.2 Höhenzulage Tiefgrund**
Höhenzulage zur Vorposition Tiefgrund Wände für die Ausführung von Wandflächen oberhalb H= 3,50 m bis 5,35 m (entsprechend Arbeitsgerüstebene > 2,00 m).
Aufwand für Höhenzugang ist Leistung des AN
Menge: 105,000 m²

**02.3 Glattspachtelung auf mineralischem Untergrund**
Glattspachtelung auf mineralischem Untergrund, Qualitätsstufe Q3
Vollflächiges Aufbringen und Nachschleifen einer Glattspachtelung mit einem lösemittel- und weichmacherfreien, spritzbaren Dispersionsspachtel, im Innenbereich.
In Verbindung mit Einbettung eines Glasvlieses in gesonderter Position.

Untergrund: Kalkfeinputz

Angebotenes Erzeugnis:

'..................................................'
(vom Bieter einzutragen)

Bauteile: Wände
Untergrund: Kalkputz
Raumhöhe: bis 5,5 m ab OKFF

Ausführungsort: Zwischengebäude; Raum B-1.01 und B-1.02, EG
Menge: 212,000 m³

**02.4 Einbetten eines Glasfaservlieses**
Einbetten eines Glasfaservlieses als Zulage zur Vorposition,
Glattflächen der Wände mit einem Glasvlies in die Spachtelmasse der Vorposition eingebettet, rissüberbrückend sanieren

hoch beanspruchbares, rissüberbrückendes und schwerentflammbares, unpigmentiertes Glasvlies,
Flächengewicht: ca. 35 g/m²

Angebotenes Erzeugnis:

'..................................................'
(vom Bieter einzutragen)

Untergrund: Feinputz/ Oberputz
Ausführungsort: Zwischengebäude; Raum B-1.01 und B-1.02, EG
Menge: 212,000 m²

**02.5 Höhenzulage Wandspachtel**
Höhenzulage zu Vorpositionen Spachtelung und  Einbettung Glasvlies Wände für die Ausführung von Wandflächen oberhalb H= 3,50 m bis 5,35 m (entsprechend Arbeitsgerüstebene > 2,00 m).
Aufwand für Höhenzugang ist Leistung des AN
Menge: 105,000 m²

### Titel 03 WAND- UND DECKENBESCHICHTUNG VORDERHAUS

*Hinweis: Deckender Anstrich mit Sol-Silikatfarbe*
Deckender Anstrich mit Sol-Silikatfarbe
nach DIN EN 13 300

Bindemittelbasis: Sol-Silikat (Kombination aus
Kieselsol und Spezialwasserglas)

Klassifikation nach DIN EN 13 300 :
- Glanzgrad bei 85°: stumpfmatt
- Maximale Korngröße: fein
- Kontrastverhältnis: Klasse 1
- Nassabriebbeständigkeit: Klasse 2

Wasserdampfdiffusionsstromdichte: V = 2000 g/(m² x d)
Diffusionsäquivalente Luftschichtdicke: sd = 0,01 m
(Klasse I: hoch)
Erfüllt auch die Anforderungen der DIN 18 363
Abs. 2.4.1 "Dispersionssilikatfarbe" (organischer
Anteil < 5 %)
Schimmelwidrig, resistent gegen Pilzbefall lt.
Gutachten
Nicht brennbar Klasse A2-s1d0 nach EN 13501-1,
lt. Prüfzeugnis

**03.1 Grundanstrich GK-Decken**
Grundanstrich mit Sol-Silikatfarbe
Lieferung und fachgerechte Ausführung;
Sol-Silikatfarbe, mit max. 10 % Wasser verdünnt,
streichen, rollen oder spritzen.

Angebotenes Erzeugnis:

'..................................................'
(vom Bieter einzutragen)

Bauteile: GK-Decken (Abhangdecken)
Untergrund: gespachtelte GK-Flächen
Raumhöhe: bis 3,4 m ab OKFF

Ausführungsort: Vorderhaus, EG bis DG
Menge: 405,000 m²

**03.2 Zwischenanstrich GK-Decken**
Vorgrundierung mit silikatisch modifizierter Polymergrundierung für innen auf Gipskartonplatten oder Fleckspachtelungen, für eine optimale Oberflächenhomogenität von Folgeanstrichen mit Innenfarbe
Lieferung und fachgerechte Ausführung;
Die Polymergrundierung ist unverdünnt zu verarbeiten und kann gestrichen, gerollt oder gespritzt werden.

Angebotenes Erzeugnis:

'.................................................'

Bauteile: GK-Decken (Abhangdecken)
Untergrund: gespachtelte GK-Flächen
Raumhöhe: bis 3,4 m ab OKFF

Ausführungsort: Vorderhaus, EG bis DG
Menge: 405,000 m²

**03.3 Schlussanstrich GK-Decken**
Schlussanstrich mit Sol-Silikatfarbe
Lieferung und fachgerechte Ausführung;
Sol-Silikatfarbe unverdünnt streichen, rollen oder mit
Airlessgerät spritzen.

Angebotenes Erzeugnis:

'..................................................'
(vom Bieter einzutragen)

Farbton: Weiß nach Wahl AG

Bauteile: GK-Decken (Abhangdecken)
Untergrund: gespachtelte GK-Flächen
Raumhöhe: bis 3,4 m ab OKFF

Ausführungsort: Vorderhaus, EG bis DG
Menge: 405,000 m²

**03.4 Grundanstrich Wände**
Grundanstrich mit Sol-Silikatfarbe
Lieferung und fachgerechte Ausführung;
Sol-Silikatfarbe, mit max. 10 % Wasser verdünnt,
streichen, rollen oder spritzen.

Angebotenes Erzeugnis:

'..................................................'
(vom Bieter einzutragen)

Bauteile: Wände
Untergrund: Kalkputz und gespachtelte GK-Flächen
Raumhöhe: bis 3,4 m ab OKFF

Ausführungsort: Vorderhaus, EG bis DG
Menge: 1270,000 m²

**03.5 Zwischenanstrich GK-Wände**
Vorgrundierung mit silikatisch modifizierter Polymergrundierung für innen auf Gipskartonplatten oder Fleckspachtelungen, für eine optimale Oberflächenhomogenität von Folgeanstrichen mit Innenfarbe
Lieferung und fachgerechte Ausführung;
Die Polymergrundierung ist unverdünnt zu verarbeiten und kann gestrichen, gerollt oder gespritzt werden.

Angebotenes Erzeugnis:

'.................................................'

Bauteile: Wände
Untergrund: gespachtelte GK-Flächen
Raumhöhe: bis 3,4 m ab OKFF

Ausführungsort: Vorderhaus, EG bis DG
Menge: 190,000 m²

**03.6 Schlussanstrich Wände**
Schlussanstrich mit Sol-Silikatfarbe
Lieferung und fachgerechte Ausführung;
Sol-Silikatfarbe unverdünnt streichen, rollen oder mit
Airlessgerät spritzen.

Angebotenes Erzeugnis:

'..................................................'
(vom Bieter einzutragen)

Farbton: Weiß nach Wahl AG

Bauteile: Wände
Untergrund: Kalkputz und gespachtelte GK-Flächen
Raumhöhe: bis 3,4 m ab OKFF

Ausführungsort: Vorderhaus, EG bis DG
Menge: 1270,000 m²

**03.7 Anstrich Leibung/Sturz innen**
Erstbeschichtung an Leibungen und Stürzen, innen,
Lieferung und fachgerechte Ausführung;
Breite bis ca. 22 cm,

Grundbeschichtung und Schlussbeschichtung gemäß Vorpositionen, als komplettes Beschichtungssystem einschließlich Untergrundvorbehandlung gem. Herstellerrichtlinien;

Farbton: Weiß nach Wahl AG

Bauteile: Wände
Untergrund: Kalkputz
Arbeitshöhe: bis 3,10 m ab OKFF

Ausführungsort: Vorderhaus, EG bis DG
Menge: 136,000 m

**03.8 Acrylfuge herstellen**
Anschlussfugen, dauerelastisch,
mit überstreichbarem Material auf Acrylbasis
versiegeln, einschl. Vorprimern,
Lieferung und fachgerechte Ausführung;
Fugenbreite bis ca. 8 mm;

Verhältnis Fugenbreite zu Dichtstofftiefe 1:1;
Farbe weiß;
Glanzgrad: matt;
Ausführung nur nach Bestätigung durch die
Objektüberwachung des AG

Ausführung nur auf ausdrückliche Anweisung des AG oder
durch die Objektüberwachung des AG

Ausführungsort: Zwischengebäude, Wandixel und Deckenixel etc.
Menge: 430,000 m

### Titel 04 WAND- UND DECKENBESCHICHTUNG ZWISCHENGEBÄUDE

*Hinweis: Deckender Anstrich mit Sol-Silikatfarbe*
Deckender Anstrich mit Sol-Silikatfarbe
nach DIN EN 13 300

Bindemittelbasis: Sol-Silikat (Kombination aus
Kieselsol und Spezialwasserglas)

Klassifikation nach DIN EN 13 300 :
- Glanzgrad bei 85°: stumpfmatt
- Maximale Korngröße: fein
- Kontrastverhältnis: Klasse 1
- Nassabriebbeständigkeit: Klasse 2

Wasserdampfdiffusionsstromdichte: V = 2000 g/(m² x d)
Diffusionsäquivalente Luftschichtdicke: sd = 0,01 m
(Klasse I: hoch)
Erfüllt auch die Anforderungen der DIN 18 363
Abs. 2.4.1 "Dispersionssilikatfarbe" (organischer
Anteil < 5 %)
Schimmelwidrig, resistent gegen Pilzbefall lt.
Gutachten
Nicht brennbar Klasse A2-s1d0 nach EN 13501-1,
lt. Prüfzeugnis

**04.1 Grundanstrich Decken**
Grundanstrich mit Sol-Silikatfarbe
Lieferung und fachgerechte Ausführung;
Sol-Silikatfarbe, mit max. 10 % Wasser verdünnt,
streichen, rollen oder spritzen.

Angebotenes Erzeugnis:

'..................................................'
(vom Bieter einzutragen)

Bauteile: Decken und Abhangdecken
Untergrund: Gipsputz und gespachtelte GK-Flächen
Raumhöhe: bis 2,9 m ab OKFF (Treppe bis 4,10 m)

Ausführungsort: Zwischengebäude, EG und Zwischengeschoss
Menge: 90,000 m²

**04.2 Zwischenanstrich GK-Decken**
Vorgrundierung mit silikatisch modifizierter Polymergrundierung für innen auf Gipskartonplatten oder Fleckspachtelungen, für eine optimale Oberflächenhomogenität von Folgeanstrichen mit Innenfarbe
Lieferung und fachgerechte Ausführung;
Die Polymergrundierung ist unverdünnt zu verarbeiten und kann gestrichen, gerollt oder gespritzt werden.

Angebotenes Erzeugnis:

'.................................................'

Bauteile: GK-Decken (Abhangdecken)
Untergrund: gespachtelte GK-Flächen
Raumhöhe: bis 2,5 m ab OKFF

Ausführungsort: Zwischengebäude, EG und Zwischengeschoss
Menge: 28,000 m²

**04.3 Schlussanstrich Decken**
Schlussanstrich mit Sol-Silikatfarbe
Lieferung und fachgerechte Ausführung;
Sol-Silikatfarbe unverdünnt streichen, rollen oder mit
Airlessgerät spritzen.

Angebotenes Erzeugnis:

'..................................................'
(vom Bieter einzutragen)

Farbton: Weiß nach Wahl AG

Bauteile: Decken und Abhangdecken
Untergrund: Gipsputz und gespachtelte GK-Flächen
Raumhöhe: bis 2,9 m ab OKFF (Treppe bis 4,10 m)

Ausführungsort: Zwischengebäude, EG und Zwischengeschoss
Menge: 90,000 m²

**04.4 Grundanstrich Wände**
Grundanstrich mit Sol-Silikatfarbe
Lieferung und fachgerechte Ausführung;
Sol-Silikatfarbe, mit max. 10 % Wasser verdünnt,
streichen, rollen oder spritzen.

Angebotenes Erzeugnis:

'..................................................'
(vom Bieter einzutragen)

Bauteile: Wände
Untergrund: Kalkputz und gespachtelte GK-Flächen
Raumhöhe: bis 5,35 m ab OKFF

Ausführungsort: Zwischengebäude, EG und Zwischengeschoss
Menge: 265,000 m²

**04.5 Höhenzulage Wandbeschichtung**
Höhenzulage zur Vorposition Grundanstrich Wände für die Ausführung von Wandflächen oberhalb H= 3,50 m bis 5,35 m (entsprechend Arbeitsgerüstebene > 2,00 m).
Aufwand für Höhenzugang ist Leistung des AN
Menge: 105,000 m²

**04.6 Zwischenanstrich GK-Wände**
Vorgrundierung mit silikatisch modifizierter Polymergrundierung für innen auf Gipskartonplatten oder Fleckspachtelungen, für eine optimale Oberflächenhomogenität von Folgeanstrichen mit Innenfarbe
Lieferung und fachgerechte Ausführung;
Die Polymergrundierung ist unverdünnt zu verarbeiten und kann gestrichen, gerollt oder gespritzt werden.

Angebotenes Erzeugnis:

'.................................................'

Bauteile: Wände
Untergrund: gespachtelte GK-Flächen
Raumhöhe: bis 3,65 m ab OKFF

Ausführungsort: Zwischengebäude, EG und Zwischengeschoss
Menge: 40,000 m²

**04.7 Schlussanstrich Wände**
Schlussanstrich mit Sol-Silikatfarbe
Lieferung und fachgerechte Ausführung;
Sol-Silikatfarbe unverdünnt streichen, rollen oder mit
Airlessgerät spritzen.

Angebotenes Erzeugnis:

'..................................................'
(vom Bieter einzutragen)

Farbton: Weiß nach Wahl AG

Bauteile: Wände
Untergrund: Kalkputz und gespachtelte GK-Flächen
Raumhöhe: bis 5,35 m ab OKFF

Ausführungsort: Zwischengebäude, EG und Zwischengeschoss
Menge: 265,000 m²

**04.8 Höhenzulage Wandbeschichtung**
Höhenzulage zur Vorposition Schlussanstrich Wände für die Ausführung von Wandflächen oberhalb H= 3,50 m bis 5,35 m (entsprechend Arbeitsgerüstebene > 2,00 m).
Aufwand für Höhenzugang ist Leistung des AN
Menge: 105,000 m²

**04.9 Acrylfuge herstellen**
Anschlussfugen, dauerelastisch,
mit überstreichbarem Material auf Acrylbasis
versiegeln, einschl. Vorprimern,
Lieferung und fachgerechte Ausführung;
Fugenbreite bis ca. 8 mm;

Verhältnis Fugenbreite zu Dichtstofftiefe 1:1;
Farbe weiß;
Glanzgrad: matt;
Ausführung nur nach Bestätigung durch die
Objektüberwachung des AG

Ausführung nur auf ausdrückliche Anweisung des AG oder
durch die Objektüberwachung des AG

Ausführungsort: Zwischengebäude, Wandixel und Deckenixel etc.
Menge: 120,000 m

### Titel 05 WAND- UND DECKENBESCHICHTUNG SAALGEBÄUDE

*Hinweis: Deckender Anstrich mit Sol-Silikatfarbe*
Deckender Anstrich mit Sol-Silikatfarbe
nach DIN EN 13 300

Bindemittelbasis: Sol-Silikat (Kombination aus
Kieselsol und Spezialwasserglas)

Klassifikation nach DIN EN 13 300 :
- Glanzgrad bei 85°: stumpfmatt
- Maximale Korngröße: fein
- Kontrastverhältnis: Klasse 1
- Nassabriebbeständigkeit: Klasse 2

Wasserdampfdiffusionsstromdichte: V = 2000 g/(m² x d)
Diffusionsäquivalente Luftschichtdicke: sd = 0,01 m
(Klasse I: hoch)
Erfüllt auch die Anforderungen der DIN 18 363
Abs. 2.4.1 "Dispersionssilikatfarbe" (organischer
Anteil < 5 %)
Schimmelwidrig, resistent gegen Pilzbefall lt.
Gutachten
Nicht brennbar Klasse A2-s1d0 nach EN 13501-1,
lt. Prüfzeugnis

**05.1 Grundanstrich GK-Decken**
Grundanstrich mit Sol-Silikatfarbe
Lieferung und fachgerechte Ausführung;
Sol-Silikatfarbe, mit max. 10 % Wasser verdünnt,
streichen, rollen oder spritzen.

Angebotenes Erzeugnis:

'..................................................'
(vom Bieter einzutragen)

Bauteile: Decken und Abhangdecken
Untergrund: Gipskarton
Einbauhöhe: 2,90 m

Ausführungsort: Saalgebäude EG, Nebenräume Bühne
Menge: 14,000 m²

**05.2 Höhenzulage Deckenbeschichtungen Grundanstrich**
Höhenzulage zur Vorposition Grundanstrich GK-Decken für die Ausführung von Deckenflächen oberhalb H= 3,50 m bis 6,15 m (entsprechend Arbeitsgerüstebene > 2,00 m).
Aufwand für Höhenzugang ist Leistung des AN
Menge: 7,000 m²

**05.3 Zwischenanstrich GK-Decken**
Vorgrundierung mit silikatisch modifizierter Polymergrundierung für innen auf Gipskartonplatten oder Fleckspachtelungen, für eine optimale Oberflächenhomogenität von Folgeanstrichen mit Innenfarbe
Lieferung und fachgerechte Ausführung;
Die Polymergrundierung ist unverdünnt zu verarbeiten und kann gestrichen, gerollt oder gespritzt werden.

Angebotenes Erzeugnis:

'.................................................'

Bauteile: Decken und Abhangdecken
Untergrund: Gipskarton
Einbauhöhe: 6,05 m

Ausführungsort: Saalgebäude EG, Bühnenbereich und Nebenräume
Menge: 14,000 m²

**05.4 Höhenzulage Deckenbeschichtungen Zwischenanstrich**
Höhenzulage zur Vorposition Zwischenanstrich GK-Decken für die Ausführung von Deckenflächen oberhalb H= 3,50 m bis 6,15 m (entsprechend Arbeitsgerüstebene > 2,00 m).
Aufwand für Höhenzugang ist Leistung des AN
Menge: 7,000 m²

**05.5 Schlussanstrich GK-Decken**
Schlussanstrich mit Sol-Silikatfarbe
Lieferung und fachgerechte Ausführung;
Sol-Silikatfarbe unverdünnt streichen, rollen oder mit
Airlessgerät spritzen.

Angebotenes Erzeugnis:

'..................................................'
(vom Bieter einzutragen)

Farbton: Weiß nach Wahl AG

Bauteile: GK-Decken (Abhangdecken)
Untergrund: Gipskarton
Einbauhöhe: 6,05 m

Ausführungsort: Saalgebäude EG, Bühnenbereich und Nebenräume
Menge: 14,000 m²

**05.6 Höhenzulage Deckenbeschichtungen Schlussanstrich**
Höhenzulage zur Vorposition Schlussanstrich GK-Decken für die Ausführung von Deckenflächen oberhalb H= 3,50 m bis 6,15 m (entsprechend Arbeitsgerüstebene > 2,00 m).
Aufwand für Höhenzugang ist Leistung des AN
Menge: 7,000 m²

**05.7 Grundanstrich Mauerwerkswände**
Grundanstrich mit Sol-Silikatfarbe
Lieferung und fachgerechte Ausführung;
Sol-Silikatfarbe, mit max. 10 % Wasser verdünnt,
streichen, rollen oder spritzen.

Angebotenes Erzeugnis:

'..................................................'
(vom Bieter einzutragen)

Bauteile: Wände
Untergrund: Kalkgeschlämmtes Ziegelmauerwerk Bestand
Raumhöhe: bis 6,45 m ab OKFF
Arbeitshöhe: 2,2 OKFF bis 6,45 OKFF

Ausführungsort: Saalgebäude EG, Wände Saal und Bühnenbereich
Menge: 217,000 m²

**05.8 Höhenzulage Wandbeschichtung Grundanstrich**
Höhenzulage zur Vorposition Grundanstrich Wände für die Ausführung von Wandflächen oberhalb H= 3,50 m bis 6,45 m (entsprechend Arbeitsgerüstebene > 2,00 m).
Aufwand für Höhenzugang ist Leistung des AN
Menge: 130,000 m²

**05.9 Schlussanstrich Mauerwerkswände, ziegelrot**
Schlussanstrich mit Sol-Silikatfarbe
Lieferung und fachgerechte Ausführung;
Sol-Silikatfarbe unverdünnt streichen, rollen oder mit
Airlessgerät spritzen.

Angebotenes Erzeugnis:

'..................................................'
(vom Bieter einzutragen)

Farbton: Ziegelrot nach Wahl AG (NCS S 5040-Y90R bzw. nach Angabe)

Bauteile: Wände
Untergrund: kalkgeschlämmtes Ziegelmauerwerk Bestand (sowie geringe Fläche GK-Wand neu)
Raumhöhe: bis 6,45 m ab OKFF
Arbeitshöhe: 2,2 OKFF bis 6,45 OKFF

Ausführungsort: Saalgebäude EG, Wände Saal
Menge: 217,000 m²

**05.10 Aufschlag für Preisgruppe III (intensivgetönt)**
Aufschlag für Preisgruppe III (intensivgetönt)
zur Vorposition

Ausführungsort: Saalgebäude EG, Wände Saal
Menge: 217,000 m²

**05.11 Höhenzulage Wandbeschichtung Schlussanstrich**
Höhenzulage zur Vorposition Schlussanstrich Wände für die Ausführung von Wandflächen oberhalb H= 3,50 m bis 6,45 m (entsprechend Arbeitsgerüstebene > 2,00 m).
Aufwand für Höhenzugang ist Leistung des AN
Menge: 130,000 m²

**05.12 Grundanstrich Wände**
Grundanstrich mit Sol-Silikatfarbe
Lieferung und fachgerechte Ausführung;
Sol-Silikatfarbe, mit max. 10 % Wasser verdünnt,
streichen, rollen oder spritzen.

Angebotenes Erzeugnis:

'..................................................'
(vom Bieter einzutragen)

Bauteile: Wände
Untergrund: Kalkputz und gespachtelte GK-Flächen
Raumhöhe: bis 6,45 m ab OKFF

Ausführungsort: Saalgebäude EG, Lüftung/Lager und WC-Bühne
Menge: 73,500 m²

**05.13 Höhenzulage Wandbeschichtung Grundanstrich**
Höhenzulage zur Vorposition Grundanstrich Wände für die Ausführung von Wandflächen oberhalb H= 3,50 m bis 6,45 m (entsprechend Arbeitsgerüstebene > 2,00 m).
Aufwand für Höhenzugang ist Leistung des AN
Menge: 35,000 m²

**05.14 Zwischenanstrich GK-Wände**
Vorgrundierung mit silikatisch modifizierter Polymergrundierung für innen auf Gipskartonplatten oder Fleckspachtelungen, für eine optimale Oberflächenhomogenität von Folgeanstrichen mit Innenfarbe
Lieferung und fachgerechte Ausführung;
Die Polymergrundierung ist unverdünnt zu verarbeiten und kann gestrichen, gerollt oder gespritzt werden.

Angebotenes Erzeugnis:

'.................................................'

Bauteile: Wände
Untergrund: gespachtelte GK-Flächen
Raumhöhe: bis 6,45 m ab OKFF

Ausführungsort: Saalgebäude EG, Lüftung/Lager und WC-Bühne
Menge: 41,500 m²

**05.15 Höhenzulage Wandbeschichtung Zwischenanstrich**
Höhenzulage zur Vorposition Zwischenanstrich GK-Wände für die Ausführung von Wandflächen oberhalb H= 3,50 m bis 6,45 m (entsprechend Arbeitsgerüstebene > 2,00 m).
Aufwand für Höhenzugang ist Leistung des AN
Menge: 20,000 m²

**05.16 Schlussanstrich Wände, ziegelrot**
Schlussanstrich mit Sol-Silikatfarbe
Lieferung und fachgerechte Ausführung;
Sol-Silikatfarbe unverdünnt streichen, rollen oder mit
Airlessgerät spritzen.

Angebotenes Erzeugnis:

'..................................................'
(vom Bieter einzutragen)

Farbton: Ziegelrot nach Wahl AG (NCS S 5040-Y90R bzw. nach Angabe)

Bauteile: Wände
Untergrund: Kalkputz und gespachtelte GK-Flächen
Raumhöhe: bis 6,45 m ab OKFF

Ausführungsort: Saalgebäude EG, Lüftung/Lager
Menge: 73,500 m²

**05.17 Aufschlag für Preisgruppe III (intensivgetönt)**
Aufschlag für Preisgruppe III (intensivgetönt)
zur Vorposition

Ausführungsort: Saalgebäude EG, Lüftung/Lager
Menge: 73,500 m²

**05.18 Höhenzulage Wandbeschichtung Schlussanstrich**
Höhenzulage zur Vorposition Schlussanstrich Wände für die Ausführung von Wandflächen oberhalb H= 3,50 m bis 6,45 m (entsprechend Arbeitsgerüstebene > 2,00 m).
Aufwand für Höhenzugang ist Leistung des AN
Menge: 35,000 m²

**05.19 Anstrich Leibung/Sturz innen ziegelrot**
Erstbeschichtung an Leibungen und Stürzen, innen,
Lieferung und fachgerechte Ausführung;
Breite bis ca. 22 cm,

Grundbeschichtung und Schlussbeschichtung gemäß Vorpositionen, als komplettes Beschichtungssystem einschließlich Untergrundvorbehandlung gem. Herstellerrichtlinien;

Farbton: Ziegelrot nach Wahl AG

Bauteile: Wände
Untergrund: Kalkschlämme Ziegelmauerwerk
Arbeitshöhe: bis 3,6 m ab OKFF

Ausführungsort: Saalgebäude EG, Saal
Menge: 23,000 m

**05.20 Aufschlag für Preisgruppe III (intensivgetönt)**
Aufschlag für Preisgruppe III (intensivgetönt)
zur Vorposition

Ausführungsort: Saalgebäude EG, Leibungen Saal
Menge: 23,000 m

**05.21 Anstrich Leibung/Sturz innen ziegelrot**
Beschichtung an Leibungen und Stürzen, innen,
Lieferung und fachgerechte Ausführung;
Breite bis ca. 40 cm,

Grundbeschichtung und Schlussbeschichtung gemäß Vorpositionen, als komplettes Beschichtungssystem einschließlich Untergrundvorbehandlung gem. Herstellerrichtlinien;

Farbton: Ziegelrot nach Wahl AG

Bauteile: Wände
Untergrund: Kalkschlämme Ziegelmauerwerk
Arbeitshöhe: bis 3,6 m ab OKFF

Ausführungsort: Saalgebäude EG, WC Bühne
Menge: 3,500 m

**05.22 Aufschlag für Preisgruppe III (intensivgetönt)**
Aufschlag für Preisgruppe III (intensivgetönt)
zur Vorposition

Ausführungsort: Saalgebäude EG, Leibungen WC Bühne
Menge: 3,500 m

**05.23 Anstrich Leibung/Sturz innen weiß**
Beschichtung an Leibungen und Stürzen, innen,
Lieferung und fachgerechte Ausführung;
Breite bis ca. 40 cm,

Grundbeschichtung und Schlussbeschichtung gemäß Vorpositionen, als komplettes Beschichtungssystem einschließlich Untergrundvorbehandlung gem. Herstellerrichtlinien;

Farbton: Weiß nach Wahl AG

Bauteile: Wände
Untergrund: Kalkputz
Arbeitshöhe: bis 3,0 m ab OKFF

Ausführungsort: Saalgebäude EG, Lager/Lüftung
Menge: 3,500 m

**05.24 Acrylfuge herstellen**
Anschlussfugen, dauerelastisch,
mit überstreichbarem Material auf Acrylbasis
versiegeln, einschl. Vorprimern,
Lieferung und fachgerechte Ausführung;
Fugenbreite bis ca. 8 mm;

Verhältnis Fugenbreite zu Dichtstofftiefe 1:1;
Farbe weiß;
Glanzgrad: matt;
Ausführung nur nach Bestätigung durch die
Objektüberwachung des AG

Ausführung nur auf ausdrückliche Anweisung des AG oder
durch die Objektüberwachung des AG

Ausführungsort: Zwischengebäude, Wandixel und Deckenixel etc.
Menge: 45,000 m

### Titel 06 FUSSBODENBESCHICHTUNG ZG

**06.1 Fussbodenbeschichtung**
Fußbodenversiegelung auf 2K-Epoxidharzbasis auf
mineralischen Untergründen als 3-fachen Anstrich fachgerecht nach Herstellervorschriften aufbringen einschl. Untergrundvorbehandlung, gemäß nachfolgender Beschreibung:
- Untergrund von Verunreinigungen befreien, auf Haft- und Tragfähigkeit prüfen, ggf. aufrauen. Mindesthaftabzugswert: 1,5 N/mm²,
- Schwindrisse, Stoß-, Fehlstellen und Bohrlöcher etc. mit geeignetem Material glatt beispachteln.
- Farbton nach Wahl des Auftraggebers im Rahmen der Farbpalette des Herstellers
- Rutschhemmung R9
- Das Bodenixel, Fuge zwischen Wand und Boden, ist dauerelastisch als PU-Fuge zu verschließen, siehe gesonderte Position.
- Gesamter Aufbau systemimmanent. Prüfzeugnisse bzw. Zulassungsbescheide der verarbeiteten Materialien sind nachzuweisen.

Angebotenes Fabrikat/Typ:

'....................................................'
(vom Bieter auszufüllen)

Bauteil: Böden
Untergrund: Zementestrich, Beton
Schichtdicke: 2-3 mm

Ausführungsort: Zwischengebäude: Elektroraum, Lager, Heizzentrale

Detail-Nr. PER-5A-DT-BO-6010
Menge: 39,100 m²

**06.2 Dauerelastische PU-Fugen**
Ausbildung von dauerelastischen Fugen als PU-Fuge, einschl. Primer und Hinterfüllmaterial z. B. an den Übergängen zwischen Estrich/ Betonsohle und Wand, angepasst an die Beschichtung der vorherigen Positionen. Überstreichbar.
Menge: 64,000 m

**06.3 Sockelbeschichtung**
Hochziehen des in vorstehender Position beschriebenen Beschichtungssystems als Sockelbeschichtung an aufgehenden Bauteilen,
einschließlich Abklebe- und Beschneidearbeiten;
Sockelhöhe: 10 cm
Menge: 44,000 m

**06.4 Fussbodenbeschichtung transparent**
Fußbodenversiegelung auf 2K-Epoxidharzbasis auf mineralischen Untergründen als 3-fachen Anstrich fachgerecht nach Herstellervorschriften aufbringen einschl. Untergrundvorbehandlung, gemäß nachfolgender Beschreibung:
- Untergrund von Verunreinigungen befreien, auf Haft- und Tragfähigkeit prüfen, ggf. aufrauen. Mindesthaftabzugswert: 1,5 N/mm²,
- Schwindrisse, Stoß-, Fehlstellen und Bohrlöcher etc. mit geeignetem Material glatt beispachteln.
- Farbton: transparent
- Rutschhemmung R9
- Das Bodenixel, Fuge zwischen Wand und Boden, ist dauerelastisch als PU-Fuge zu verschließen, siehe gesonderte Position.
- Gesamter Aufbau systemimmanent. Prüfzeugnisse bzw. Zulassungsbescheide der verarbeiteten Materialien sind nachzuweisen.

Angebotenes Fabrikat/Typ:

'....................................................'
(vom Bieter auszufüllen)

Bauteil: Böden
Untergrund: Zementestrich, Beton
Schichtdicke: 2-3 mm

Ausführungsort: Zwischengebäude: Treppe B3: Podestflächen

Detail-Nr. PER-5A-DT-BO-6010
Menge: 4,086 m²

**06.5 Fussbodenbeschichtung transparent auf Tritt- und Setzstufen**
Fußbodenversiegelung auf 2K-Epoxidharzbasis auf
mineralischen Untergründen als 3-fachen Anstrich fachgerecht nach Herstellervorschriften aufbringen einschl. Untergrundvorbehandlung, gemäß nachfolgender Beschreibung:
- Untergrund von Verunreinigungen befreien, auf Haft- und Tragfähigkeit prüfen, ggf. aufrauen. Mindesthaftabzugswert: 1,5 N/mm²,
- Schwindrisse, Stoß-, Fehlstellen und Bohrlöcher etc. mit geeignetem Material glatt beispachteln.
- Farbton: transparent
- Rutschhemmung R9
- Das Bodenixel, Fuge zwischen Wand und Boden, ist dauerelastisch als PU-Fuge zu verschließen, siehe gesonderte Position.
- Gesamter Aufbau systemimmanent. Prüfzeugnisse bzw. Zulassungsbescheide der verarbeiteten Materialien sind nachzuweisen.

Angebotenes Fabrikat/Typ:

'....................................................'
(vom Bieter auszufüllen)

Bauteil: Böden
Untergrund: Zementestrich, Beton
Schichtdicke: 2-3 mm

Ausführungsort: Zwischengebäude: Treppe B3: Stufen (Tritt- und Setzstufen)

Detail-Nr. PER-5A-DT-BO-6010
Menge: 5,555 m²

### Titel 07 LACKIERARBEITEN

**07.1 Erstbeschichtung Innentüren Stahlblech**
Erstbeschichtung an Stahlinnentüren beidseitig wie folgt:
- 2 Türblätter ca. 900 x 2010 mm, einschl. 2 Stahlumfassungszargen mit Abwicklungsbreite 295 mm
- die zugehörigen Türblätter (Stahl) fachgerecht aushängen
- Beschläge (Drückergarnituren, Bänder) demontieren und nach erfolgter Lackierung wieder fachgerecht montieren
- (https://profimaler-hamburg.de/alte-tueren-renovieren/)Stahblech, werkseitig grundiert, werkseitige Grundbeschichtung überprüfen, ggf. ausbessern,
- Zwischenbeschichtung aus Einkomponenten-Korrosionsschutzfarbe,
- Schlussbeschichtung aus Acrylharzlack,
- Lieferung und fachgerechte Ausführung;
- Türblätter und Zargen blasen- und nasenfrei lackieren.
- Einschließlich aller Nebenarbeiten wie Abdecken angrenzender Bauteile (Boden, Wand).

Farbton weiss nach Wahl AG;
Glanzgrad: matt;

Angebotenes Erzeugnis:

'..................................................'
(vom Bieter einzutragen)

Ausführungsort: Zwischengebäude, Zwischengeschoss, Technikräume
Menge: 2,000 Stk

**07.2 Erstbeschichtung Innentür Stahlblech**
Erstbeschichtung an Stahlinnentüren beidseitig wie folgt:
- 1 Türblatt ca. 1010 x 2010 mm, einschl. 1 Stahlumfassungszarge mit Abwicklungsbreite 350 mm
- die zugehörigen Türblätter (Stahl) fachgerecht aushängen
- Beschläge (Drückergarnituren, Bänder) demontieren und nach erfolgter Lackierung wieder fachgerecht montieren
- (https://profimaler-hamburg.de/alte-tueren-renovieren/)Stahblech, werkseitig grundiert, werkseitige Grundbeschichtung überprüfen, ggf. ausbessern,
- Zwischenbeschichtung aus Einkomponenten-Korrosionsschutzfarbe,
- Schlussbeschichtung aus Acrylharzlack,
- Lieferung und fachgerechte Ausführung;
- Türblätter und Zargen blasen- und nasenfrei lackieren.
- Einschließlich aller Nebenarbeiten wie Abdecken angrenzender Bauteile (Boden, Wand).

Farbton weiss nach Wahl AG;
Glanzgrad: matt;

Angebotenes Erzeugnis:

'..................................................'
(vom Bieter einzutragen)

Ausführungsort: Zwischengebäude, Zwischengeschoss, Technikräume
Menge: 1,000 Stk

### Titel 08 BRANDSCHUTZBESCHICHTUNG STÜTZEN SG

*Hinweis: Hinweistext Brandschutzbeschichtung Stahlrohrstützen*
Beschichtung von Stahlrundrohrstützen mit einem Brandschutzsystem für Stahl, bestehend aus
- Grundierung
- Dämmschichtbildner
- Überzugslack (im angegebenen Farbton)
Die Stahlstützen werden auf Feuerwiderstandsklasse R 30 ertüchtigt, die Beschichtung ist vor Ort gemäß Herstellerangaben herzustellen.

1. Formale Anforderungen

Für die Ausführung der Brandschutzmaßnahme sind nur 1K-Brandschutz- Beschichtungssysteme zugelassen, welche in der Bundesrepublik Deutschland hergestellt, nach DIN EN 13381-8 geprüft, nach DIN EN 13501-2 klassifiziert sind und eine vom Deutschen Institut für Bautechnik ausgestellte Allgemeine Bauartgenehmigung (aBG) besitzen.

Gemäß der Allgemeinen Bauartengenehmigung ist für das reaktive Brandschutzsystem nachzuweisen, dass bei fachgerechter Verarbeitung eine Nutzungsdauer von ≥ 25 Jahren gegeben ist. [Nutzungstyp Z2 nach EAD]

Das 1K-Brandschutz-Beschichtungssystem muss einer Eigen- und Fremdüberwachung unterliegen und das Material hat der aktuellen Fassung der Decopaint-Richtlinie zu entsprechen.

Der Systemaufbau muss in der Kölner Liste geführt sein.
Der einzusetzende Dämmschichtbildner muss einen R-Wert: < 1 aufweisen  Die Brandschutzbeschichtung erfüllt die Anforderungen an bauliche Anlagen bezüglich des Gesundheitsschutzes (ABG) hinsichtlich der VOC-Emissionen gemäß Tabelle 1, Abschnitt 2.2.1.1, Anhang 8 der MVV TB Ausgabe 2023/1 für die Anwendung in Innen- und Aufenthaltsräumen.

Alle erforderlichen Prüfzeugnisse, Zulassungen und Sicherheitsdatenblätter der zum Einsatz kommenden Materialien müssen zur Einsicht an der Baustelle vorhanden sein.

Neben der DIN EN ISO 12944, der DIN 4102 und der DIN EN 13 501 sind alle zur Zeit der Applikation gültigen Normen, begleitenden Normen und Richtlinien in Bezug auf Brandschutz-Beschichtungssysteme zu beachten.

2. Besondere Anforderungen an das Brandschutz-Beschichtungssystem

Der einzusetzende Dämmschichtbildner muss im DGNB-Navigator registriert sein, eine maximale Feuerwiderstandsklasse bis R150 bei offenen Profilen und bis R180 bei geschlossenen Profilen und einen VOC-Anteil von < 1 g/l aufweisen.

Die zum System gehörende Grundbeschichtung muss einen VOC-Anteil von < 1 g/l und der zum System gehörende Überzugslack (halogenfrei) muss einen VOC-Anteil von < 25 g/l aufweisen.

Der einzusetzende Dämmschichtbildner muss einen R-Wert: < 1 aufweisen

Das Beschichtungssystem muss für die Verwendung auf verzinkten Flächen in Verbindung mit einer entsprechenden Grundierung geprüft und geeignet sein. Der Nachweis erfolgt durch eine ETA.

Das Brandschutz-Beschichtungssystem muss mit Airless-Spritzgeräten, Pinsel und Rolle einfach und ohne Zwischenschliff zu verarbeiten sein.

Mit dem Brandschutz-Beschichtungssystem muss eine optimale Oberflächenoptik im Airless-Spritzverfahren erzielt werden können.

3. Anforderungen an den Auftragnehmer

Die Verarbeitung des Brandschutz-Beschichtungssystems darf ausschließlich durch Fachpersonal durchgeführt werden. Die an der Applikation beteiligten Mitarbeiter müssen durch den Materialhersteller mit der Verarbeitung und Wirkungsweise von Brandschutzsystemen vertraut gemacht worden sein.
Ein entsprechendes Zertifikat ist vor Beginn der Arbeiten vorzulegen.

Der Umgang mit Airless-Maschinen muss den Applikateuren geläufig sein und sie müssen Erfahrung mit gleichartigen Referenzobjekten haben.

Der Auftragnehmer hat sämtliche Sicherheitsmaßnahmen in Bezug auf Anstrichverarbeitung einzuhalten. Die Vorschriften des Sicherheitsdatenblatts sind zu befolgen. Es gilt die Unfallverhütungsvorschrift Z4 "Verarbeiten von Anstrichstoffen (VBG 23)" der Berufsgenossenschaft der chemischen Industrie.

Das Brandschutz-Beschichtungsmaterial wird in ungeöffneten Originalverpackungen angeliefert. Klar ersichtlich müssen die Produktbezeichnung, Chargen-Nummer, der Farbton und der Name des Herstellers sein.

Material, das nicht unverzüglich verarbeitet wird, ist vom Verarbeiter gemäß Herstellerangaben zu lagern. Ein Schutz vor Frost muss gewährleistet sein.

4. Allgemeine Beschichtungshinweise

Es müssen folgende Bedingungen für die Applikation sichergestellt werden:
Temperatur der Bauteile: nicht unter +5°C, max. +35°C
relative Luftfeuchtigkeit: 30 bis 80 %
Taupunktunterschreitungen während der Verarbeitung sind unzulässig.

Bei der Bearbeitung der Sichtflächen müssen zusätzliche Maßnahmen getroffen werden, um zu verhindern, dass sich Spritznebel auf angrenzende fertige Oberflächen absetzt. Benachbarte Bauteile
sind bei Verunreinigung durch Overspray, Verschütten, Tropfen usw. unverzüglich vor Aushärtung zu reinigen. Geeignete Reinigungsmittel nach Herstellerangabe. Angrenzende Flächen, die nicht beschichtet werden sollen, sind mit geeigneten Maßnahmen zu schützen.

5. Beschichtungsaufbau

Die Technischen Merkblätter des Herstellers sind zu beachten.

Untergrundvorbehandlung und Oberflächenvorbereitung gemäß DIN EN ISO 12944.

Die Verträglichkeit mit bereits vorhandenen Grundierungen ist zu prüfen, das Prüfergebnis
muss positiv sein. Die gemessene Schichtdicke der Grundbeschichtung ist zu protokollieren und der Auftraggeber ist über das Ergebnis zu informieren.

Werden nicht die hier angegebenen Richtfabrikate verwendet, ist zu überprüfen, ob diese mit den bauseits vorhandenen Beschichtungsstoffen verträglich sind. Vor Angebotsabgabe ist dieses mit Gutachtern und Behörden zu klären und eine schriftliche Genehmigung vom Auftraggeber einzuholen.

6. Aufbringen des Brandschutzmaterials

Das Brandschutz-Beschichtungsmaterial ist vor der Verarbeitung mit einem langsam laufenden Rührwerk gründlich und homogen aufzurühren.

Die Nass- und Trockenschichtdicken sind entsprechend der Europäisch Technischen Bewertung {ETA}, der Allgemeinen Bauartengenehmigung {aBG} bzw. der Einzelgenehmigung aufzubringen und in einem Schichtdickenmessprotokoll des Herstellers durch den Verarbeiter zu dokumentieren.

Der Auftragnehmer hat sich laufend von der Gleichmäßigkeit der Schichtdicke mittels mechanischer Messung (Nassschichtdickenmesskamm) zu überzeugen.

Bei mehreren Arbeitsgängen ist die Trockenschichtdicke der brandschutzaktiven Substanz regelmäßig mit (zerstörungsfreien) Messmethoden zu überprüfen. Entsprechende Geräte sind vorzuhalten.

Die vom Hersteller angegebenen Trocknungszeiten sind unbedingt einzuhalten (ca. 24 Stunden für die einzelne Brandschutzschicht) bei +15°C bis +20°C Objekttemperatur und 65 % relativer Luftfeuchtigkeit. Niedrigere Temperaturen, höhere Luftfeuchtigkeit und ungenügende Luftzirkulation verzögern die Trocknungszeit.

7. Anschlussbauteile

Anschlussbauteile, an die keine brandschutztechnischen Anforderungen gestellt sind, werden im Bereich des Anschlusses gemäß DIN 4102-4:2016-05, Teil 7 Abschnitt Punkt 7.1.4 behandelt.

Die Anschlüsse und angrenzenden Stahlteile sind auf einer Länge, gerechnet vom Rand des zu schützenden Stahlbauteils, bei den Feuerwiderstandsklassen R 30 bis R 90 mindestens 30 cm in Abhängigkeit vom Profilfaktor {U/A-Wert} der anzuschließenden Stahlbauteile zu beschichten.

8. Aufbringen des Überzugslacks

Das Aufbringen des Überzugslacks darf erst nach vollständiger Durchtrocknung des gesamten Brandschutz-Beschichtungsaufbaus(Nagelhärte) erfolgen.

Gemäß Zulassung sind nur die zusammen mit dem Dämmschichtbildner geprüften Überzugslacke zugelassen.
Der vorgesehene Farbton des Überzugslacks wird nach Möglichkeit aus einer Charge gefertigt und soll ansatzfrei aufgebracht werden.
Sollen Überzugslacke nachgestrichen werden, ist stets das gleiche Produkt zu verwenden.
Nach Fertigstellung der gesamten Brandschutz-Systems ist ein Schichtdicken-Messprotokoll und eine
Übereinstimmungserklärung auszustellen, die dem Bauherrn, dem Bauamt, der Feuerwehr oder dem AG für die Abnahme vorzulegen sind.
Der Bauherr ist verpflichtet, die Brandschutzbeschichtung in einem ordnungsgemäßen Zustand zu halten. Wir empfehlen im trockenen Innenbereich eine 2-jährliche Inspektion.

Das Angebot versteht sich inklusive der Abklebearbeiten, der eventuell erforderlichen Rollgerüste bis 6 Meter Höhe, sowie der Entsorgung von Leerbehältern, Arbeitsmitteln und Abdeckmaterialien.

**08.1 Untergrundvorbehandlung und Grundierung**
Handentrostung nach DIN EN ISO 12944-4 Vorbereitungsgrad St 2
und Grundierung mit: 1K Grundierung, (lösemittelbasierend) Auftragsmenge: mind. 180 g/m²Trockenschichtdicke: mind. 60 µm

Angebotenes Erzeugnis:

'..................................................'
(vom Bieter einzutragen)

Untergrund: Rundrohrstützen (139,7x5 mm): Durchmesser: 140 mm,
Länge: 3,5 m,
mit jeweils Kopf- und Fussplatte 150 x 240 mm (einschl. jeweils 4 Sechskantschraubköpfe und Muttern).
Die Beschichtung der genannten Schrauben / Bolzen / etc. erfolgt in derselben Schichtdicke wie das anschließende Hauptprofil.

Ausführungsort: Stahlrundrohrstützen, Saalgebäude, Saal EG
Menge: 2,000 Stk

**08.2 Brandschutzbeschichtung Dämmschichtbildner**
Stützen im Airless-Spritzverfahren, mit Pinsel oder Rolle mit dem wasserbasierenden (Non-VOC nach LEEDv4) Dämmschichtbildner auf die Feuerwiderstandsklasse R 30 ertüchtigen.
Applikationsart: streichen, rollen oder spritzen

Angebotenes Erzeugnis:

'..................................................'
(vom Bieter einzutragen)

Untergrund: Rundrohrstützen (139,7x5 mm): Durchmesser: 140 mm,
Länge: 3,5 m,
mit jeweils Kopf- und Fussplatte 150 x 240 mm (einschl. jeweils 4 Sechskantschraubköpfe und Muttern).
Die Beschichtung der genannten Schrauben / Bolzen / etc. erfolgt in derselben Schichtdicke wie das anschließende Hauptprofil.

Ausführungsort: Stahlrundrohrstützen, Saalgebäude, Saal EG
Menge: 2,000 Stk

**08.3 Brandschutzbeschichtung Überzugslack**
Die zwei Stahlrundrohrstützen sind mit einem systemgebundenen Überzugslackzu beschichten.
Anforderungen: VOC-konform, 1K-Überzugslack, wasserbasierend / Innenbereich, halogenfrei, schnell trocknend

Gemäß Zulassungsbescheid sind nur die mit dem Dämmschichtbildner zusammen geprüften Überzugslacke zugelassen.
Vor Auftragen der Überzugslacke ist die vollständige
Durchtrocknung der Brandschutzbeschichtung
unbedingt abzuwarten. (Nagelhärte)
Der vorgesehene Farbton des Überzugslacks wird nach Möglichkeit aus einer Charge gefertigt und soll ansatzfrei aufgebracht werden.
Soweit Überzugslacke nachgestrichen werden müssen, ist stets das gleiche Produkt zu verwenden.
wasserbasierend, 1K Material, VOC < 25 g/l halogen- und weichmacherfrei
Verbrauch: ca. 185 g/m² (abhängig vom Farbton)
Trockenschichtdicke: ca. 60 µm
gemäß Herstellerangaben vor Ort zu erstellen

Farbton Überzugslack: RAL 3009 - Oxidrot.

Angebotenes Erzeugnis:

'..................................................'
(vom Bieter einzutragen)

Untergrund: Rundrohrstützen (139,7x5 mm): Durchmesser: 140 mm,
Länge: 3,5 m,
mit jeweils Kopf- und Fussplatte 150 x 240 mm (einschl. jeweils 4 Sechskantschraubköpfe und Muttern).
Die Beschichtung der genannten Schrauben / Bolzen / etc. erfolgt in derselben Schichtdicke wie das anschließende Hauptprofil.

Ausführungsort: Stahlrundrohrstützen, Saalgebäude, Saal EG
Menge: 2,000 Stk

### Titel 09 SONSTIGES

**09.1 Stundenlohn Facharbeiter**
Für erforderliche Arbeiten, die nur auf ausdrückliche Anweisung der Bauherrn erfolgen.
Menge: 10,000 h

**09.2 Stundenlohn Helfer**
Für erforderliche Arbeiten, die nur auf ausdrückliche Anweisung der Bauherrn erfolgen.
Menge: 10,000 h
